# Laje nervurada bidirecional com caixão perdido

- Propriedade do ficheiro: CYPE INGENIEROS, S.A.
- Formato: FIEBDC-3/2002
- Âmbito geográfico: Brasil
- Moeda: BRL
- Custos indiretos: 3.00 %
- Despesas gerais: 13.00 %
- Lucro: 6.00 %
- IVA: 17.00 %

## E Estruturas

### EH Concreto armado

#### EHR Lajes nervuradas bidirecionais

**EHR010** m² Laje nervurada bidirecional com caixão perdido.
Laje nervurada bidirecional de concreto armado com caixão perdido, horizontal, com 15% de zonas maciças, com altura livre de piso de até 3 m, altura total 21 cm, realizada com concreto C50 classe de agressividade ambiental II e tipo de ambiente urbano, brita 1, consistência S100 dosado em central, e concretagem com bomba, volume 0,106 m³/m², e aço CA-50 em zonas maciças e nervuras, quantidade 19 kg/m²; nervuras de concreto "in loco" de 7 cm de espessura, entre-eixo 60 cm; caixões perdidos de poliestireno expandido de 53x53x16 cm; camada de compressão de 5 cm de espessura, com armadura de distribuição formada por tela eletrossoldada Q 92 15x15 mm de aço CA-60; montagem e desmontagem de sistema de escoramento e fôrmas, formado por: superfície moldante de painéis de madeira compensada, resinados de 12 mm de espessura, amortizáveis em 12 utilizações; estrutura suporte vertical de pontaletes de madeira, amortizáveis em 10 utilizações e estrutura suporte horizontal em duas direções de pontaletes de madeira serrada, de pinus (pinus spp), de 7,5x7,5 cm, de 2ª qualidade, amortizáveis em 10 utilizações. Inclusive arame de atar, separadores, líquido desmoldante, para evitar a aderência do concreto às fôrmas e agente filmógeno, para a cura de concretos e argamassas.
Critérios considerados na determinação do preço da unidade de obra: O preço inclui o corte, dobra e montagem da armadura em central de armaduras de obra e a posterior colocação em obra, mas não inclui os pilares.
Inclui: Implantação do sistema de escoramento e fôrmas. Montagem do sistema de escoramento e fôrmas. Marcação da geometria da planta sobre a fôrmas. Colocação dos caixões perdidos. Colocação das armaduras com separadores certificados. Concretagem e compactação do concreto. Nivelamento da camada de compressão. Cura do concreto.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08ebr010c | m² | Painel de madeira compensada, resinado de 12 mm de espessura, com faces e bordas retas revestidas com resina fenólica, segundo NBR ISO 1096. (material) | 0.083 | 16.93 | 1.41 |
| mt08ebr055 | m | Pontaletes de madeira serrada, de pinus (pinus spp), de 7,5x7,5 cm, de 2ª qualidade, segundo ABNT NBR 11700. (material) | 0.767 | 10.14 | 7.78 |
| mt08ebr040e | m | Tábua de madeira serrada, de pinus (pinus spp), de 2,5x20 cm, de 2ª qualidade, segundo ABNT NBR 11700. (material) | 0.840 | 10.53 | 8.85 |
| mt08var200c | kg | Pregos comuns 17x21 com cabeça, de 3 mm de diâmetro e 48 mm de comprimento. (material) | 0.040 | 4.32 | 0.17 |
| mt08dba010d | l | Agente desmoldante, à base de óleos especiais, emulsionante em água, para fôrmas metálicas, fenólicas ou de madeira. (material) | 0.030 | 4.56 | 0.14 |
| mt07cpo012 | m³ | Poliestireno expandido para caixões perdidos. (material) | 0.123 | 151.56 | 18.64 |
| mt07aco020g | Un | Separador certificado para lajes nervuradas bidirecionais. (material) | 1.200 | 0.16 | 0.19 |
| mt07aco070f | kg | Aço em barras nervuradas, CA-50, de vários diâmetros, segundo ABNT NBR 7480. (material) | 19.950 | 11.66 | 232.62 |
| mt08var050 | kg | Arame galvanizado para atar, de 1,30 mm de diâmetro. (material) | 0.190 | 3.79 | 0.72 |
| mt07ame060ccb | m² | Tela eletrossoldada Q 92 15x15 cm, com fios longitudinais de 4,2 mm de diâmetro e fios transversais de 4,2 mm de diâmetro, aço CA-60, segundo ABNT NBR 7481. (material) | 1.100 | 20.12 | 22.13 |
| mt10haf080itc | m³ | Concreto C50 classe de agressividade ambiental II e tipo de ambiente urbano, brita 1, consistência S100, dosado em central, segundo ABNT NBR 8953. (material) | 0.111 | 483.31 | 53.65 |
| mt08cur020a | l | Agente filmógeno, para a cura de concretos e argamassas. (material) | 0.150 | 3.94 | 0.59 |
| mq06bhe010 | h | Caminhão bomba estacionado na obra, para bombeamento de concreto. (equipamento) | 0.010 | 700.32 | 7.00 |
| op00ciz020 |  | Guilhotina para aço em barras nervuradas. | 1.000 | 0.00 | 0.00 |
| op00ata010 |  | Máquina de amarrar ferro. | 1.000 | 0.00 | 0.00 |
| op00sie020 |  | Serra de disco fixo, para mesa de trabalho. | 1.000 | 0.00 | 0.00 |
| au00auh040 |  | Vibrador de concreto, elétrico. | 1.000 | 0.00 | 0.00 |
| mo044 | h | Montador de fôrmas. (mão de obra) | 0.496 | 31.99 | 15.87 |
| mo091 | h | Ajudante de montador de fôrmas. (mão de obra) | 0.496 | 30.15 | 14.95 |
| mo043 | h | Armador. (mão de obra) | 0.238 | 31.99 | 7.61 |
| mo090 | h | Ajudante de armador. (mão de obra) | 0.258 | 30.15 | 7.78 |
| mo045 | h | Oficial de trabalhos de concretagem. (mão de obra) | 0.006 | 31.99 | 0.19 |
| mo092 | h | Ajudante de trabalhos concretagem. (mão de obra) | 0.024 | 30.15 | 0.72 |
| % | % | Custos diretos complementares | 2 % | 401.01 | 8.02 |
|  |  | Custos diretos |  |  | 409.03 |
