# Laje nervurada bidirecional com molde recuperável

- Propriedade do ficheiro: CYPE INGENIEROS, S.A.
- Formato: FIEBDC-3/2002
- Âmbito geográfico: Brasil
- Moeda: BRL
- Custos indiretos: 3.00 %
- Despesas gerais: 13.00 %
- Lucro: 6.00 %
- IVA: 17.00 %

## E Estruturas

### EH Concreto armado

#### EHR Lajes nervuradas bidirecionais

**EHR015** m² Laje nervurada bidirecional com molde recuperável.
Laje nervurada bidirecional de concreto armado com molde recuperável, horizontal, com 15% de zonas maciças, com altura livre de piso de até 3 m, altura total 21 = 16 + 5 cm, realizada com concreto C25 classe de agressividade ambiental II e tipo de ambiente urbano, brita 1, consistência S100 dosado em central, e concretagem com bomba, volume 0,109 m³/m², e aço CA-25 em zonas maciças e nervuras, quantidade 19 kg/m²; nervuras de concreto "in loco" de 7 cm de espessura, entre-eixo 61 cm; molde recuperável para laje nervurada bidirecional de plástico, de 61x61x16 cm; camada de compressão de 5 cm de espessura, com armadura de distribuição formada por tela eletrossoldada Q 92 15x15 mm de aço CA-60; montagem e desmontagem de sistema de escoramento e fôrmas, formado por superfície moldante de painéis de madeira compensada, plastificados de 10 mm de espessura, amortizáveis em 12 utilizações, em zonas maciças e formado por superfície moldante de moldes recuperáveis de plástico, amortizáveis em 50 utilizações, em zonas aligeiradas, apoiadas sobre estrutura suporte vertical de escoras metálicas telescópicas, amortizáveis em 150 utilizações e estrutura suporte horizontal em duas direções de perfis em duplo "C" de chapa dobrada de aço galvanizado, amortizáveis em 150 utilizações. Inclusive arame de atar, separadores, líquido desmoldante, para evitar a aderência do concreto às fôrmas e agente filmógeno, para a cura de concretos e argamassas.
Critérios considerados na determinação do preço da unidade de obra: O preço inclui o corte, dobra e montagem da armadura em central de armaduras de obra e a posterior colocação em obra, mas não inclui os pilares.
Inclui: Implantação do sistema de escoramento e fôrmas. Montagem do sistema de escoramento e fôrmas. Marcação da geometria da planta sobre a fôrmas. Colocação dos moldes recuperáveis. Colocação das armaduras com separadores certificados. Concretagem e compactação do concreto. Nivelamento da camada de compressão. Cura do concreto. Recuperação dos moldes.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08ebr010t | m² | Painel de madeira compensada, plastificado de 10 mm de espessura, com bordas retas, segundo NBR ISO 1096. (material) | 0.013 | 21.00 | 0.27 |
| mt08ebr120b | m | Perfil em duplo "C" de chapa dobrada de aço galvanizado, de 180 mm de altura, para cimbramento primário. (material) | 0.006 | 412.25 | 2.47 |
| mt08ebr120a | m | Perfil em duplo "C" de chapa dobrada de aço galvanizado, de 75 mm de altura, para cimbramento secundário. (material) | 0.006 | 201.47 | 1.21 |
| mt08ebr030a | Un | Escora metálica telescópica, até 3 m de altura. (material) | 0.013 | 61.76 | 0.80 |
| mt08ebr040e | m | Tábua de madeira serrada, de pinus (pinus spp), de 2,5x20 cm, de 2ª qualidade, segundo ABNT NBR 11700. (material) | 0.840 | 10.53 | 8.85 |
| mt08var200c | kg | Pregos comuns 17x21 com cabeça, de 3 mm de diâmetro e 48 mm de comprimento. (material) | 0.006 | 4.32 | 0.03 |
| mt08dba010d | l | Agente desmoldante, à base de óleos especiais, emulsionante em água, para fôrmas metálicas, fenólicas ou de madeira. (material) | 0.005 | 4.56 | 0.02 |
| mt07ate010qcb | Un | Molde recuperável para laje nervurada bidirecional de plástico, de 61x61x16 cm. Inclusive peças especiais. (material) | 0.050 | 335.29 | 16.76 |
| mt07aco020g | Un | Separador certificado para lajes nervuradas bidirecionais. (material) | 1.200 | 0.16 | 0.19 |
| mt07aco070a | kg | Aço em barras lisas, CA-25, de vários diâmetros, segundo ABNT NBR 7480. (material) | 19.950 | 12.45 | 248.38 |
| mt08var050 | kg | Arame galvanizado para atar, de 1,30 mm de diâmetro. (material) | 0.190 | 3.79 | 0.72 |
| mt07ame060ccb | m² | Tela eletrossoldada Q 92 15x15 cm, com fios longitudinais de 4,2 mm de diâmetro e fios transversais de 4,2 mm de diâmetro, aço CA-60, segundo ABNT NBR 7481. (material) | 1.100 | 20.12 | 22.13 |
| mt10haf080iec | m³ | Concreto C25 classe de agressividade ambiental II e tipo de ambiente urbano, brita 1, consistência S100, dosado em central, segundo ABNT NBR 8953. (material) | 0.114 | 344.88 | 39.32 |
| mt08cur010a | l | Agente filmógeno, para a cura de concretos e argamassas, com acabamento aparente. (material) | 0.150 | 8.17 | 1.23 |
| mq06bhe010 | h | Caminhão bomba estacionado na obra, para bombeamento de concreto. (equipamento) | 0.010 | 700.32 | 7.00 |
| op00ciz020 |  | Guilhotina para aço em barras nervuradas. | 1.000 | 0.00 | 0.00 |
| op00ata010 |  | Máquina de amarrar ferro. | 1.000 | 0.00 | 0.00 |
| op00sie020 |  | Serra de disco fixo, para mesa de trabalho. | 1.000 | 0.00 | 0.00 |
| au00auh040 |  | Vibrador de concreto, elétrico. | 1.000 | 0.00 | 0.00 |
| mo044 | h | Montador de fôrmas. (mão de obra) | 0.523 | 31.99 | 16.73 |
| mo091 | h | Ajudante de montador de fôrmas. (mão de obra) | 0.523 | 30.15 | 15.77 |
| mo043 | h | Armador. (mão de obra) | 0.238 | 31.99 | 7.61 |
| mo090 | h | Ajudante de armador. (mão de obra) | 0.258 | 30.15 | 7.78 |
| mo045 | h | Oficial de trabalhos de concretagem. (mão de obra) | 0.006 | 31.99 | 0.19 |
| mo092 | h | Ajudante de trabalhos concretagem. (mão de obra) | 0.024 | 30.15 | 0.72 |
| % | % | Custos diretos complementares | 2 % | 398.18 | 7.96 |
|  |  | Custos diretos |  |  | 406.14 |
