# Pilar circular de concreto armado

- Propriedade do ficheiro: CYPE INGENIEROS, S.A.
- Formato: FIEBDC-3/2002
- Âmbito geográfico: Brasil
- Moeda: BRL
- Custos indiretos: 3.00 %
- Despesas gerais: 13.00 %
- Lucro: 6.00 %
- IVA: 17.00 %

## E Estruturas

### EH Concreto armado

#### EHS Pilares

**EHS011** m³ Pilar circular de concreto armado.
Pilar de seção circular de concreto armado, de 35 cm de diâmetro médio, realizado com concreto C25 classe de agressividade ambiental II e tipo de ambiente urbano, brita 1, consistência S100 dosado em central, com aditivo hidrófugo e concretagem com bomba, e aço CA-50, com uma quantidade aproximada de 120 kg/m³; montagem e desmontagem de sistema de escoramento e fôrmas, em piso de até 3 m de altura livre, formado por: superfície moldante de fôrmas de papelão cilíndricas descartáveis; sarrafos de madeira serrada, amortizáveis em 4 utilizações e estrutura suporte vertical de escoras aprumadoras metálicas, amortizáveis em 150 utilizações. Inclusive separadores, elementos de sustentação, fixação e escoramento necessários para a sua estabilidade, e cura do concreto.
Critérios considerados na determinação do preço da unidade de obra: O preço inclui o corte, dobra e montagem da armadura em central de armaduras de obra e a posterior colocação em obra.
Inclui: Marcação. Colocação das armaduras com separadores certificados. Montagem do sistema de escoramento e fôrmas. Concretagem e compactação do concreto. Desmontagem do sistema de escoramento e fôrmas. Cura do concreto.
Critério de medição de projeto: Volume medido segundo documentação gráfica de Projeto.
Critério de quantitativos de obra: Medir-se-á o volume realmente executado segundo especificações de Projeto.

| Código | Un | Descrição | Rendimento | Preço | Importância |
|---|---|---|---|---|---|
| mt07sep010ac | Un | Separador certificado de plástico, para armaduras de pilares de vários diâmetros. (material) | 12.000 | 0.22 | 2.64 |
| mt07aco070f | kg | Aço em barras nervuradas, CA-50, de vários diâmetros, segundo ABNT NBR 7480. (material) | 126.000 | 11.66 | 1469.16 |
| mt08var050 | kg | Arame galvanizado para atar, de 1,30 mm de diâmetro. (material) | 0.840 | 3.79 | 3.18 |
| mt08ebr110ae | m | Fôrma de papelão cilíndrica descartável, para pilares de concreto, de até 3 m de altura e 35 cm de diâmetro médio. (material) | 10.400 | 79.76 | 829.50 |
| mt08ebr050 | m | Sarrafo de madeira serrada, de pinus (pinus spp), de 2,5x7 cm, de 2ª qualidade, segundo ABNT NBR 11700. (material) | 9.029 | 3.33 | 30.07 |
| mt08ebr035a | Un | Escora aprumadora metálica, telescópica, com extremidades articuladas, de até 3 m de comprimento. (material) | 0.085 | 72.21 | 6.14 |
| mt10haf080ied | m³ | Concreto C25 classe de agressividade ambiental II e tipo de ambiente urbano, brita 1, consistência S100, dosado em central, com aditivo hidrófugo, segundo ABNT NBR 8953. (material) | 1.050 | 369.02 | 387.47 |
| mq06bhe010 | h | Caminhão bomba estacionado na obra, para bombeamento de concreto. (equipamento) | 0.158 | 700.32 | 110.65 |
| op00ciz020 |  | Guilhotina para aço em barras nervuradas. | 1.000 | 0.00 | 0.00 |
| op00ata010 |  | Máquina de amarrar ferro. | 1.000 | 0.00 | 0.00 |
| au00auh040 |  | Vibrador de concreto, elétrico. | 1.000 | 0.00 | 0.00 |
| au00auh030 |  | Torre de concretagem. | 1.000 | 0.00 | 0.00 |
| mo044 | h | Montador de fôrmas. (mão de obra) | 1.971 | 31.99 | 63.05 |
| mo091 | h | Ajudante de montador de fôrmas. (mão de obra) | 1.971 | 30.15 | 59.43 |
| mo043 | h | Armador. (mão de obra) | 0.903 | 31.99 | 28.89 |
| mo090 | h | Ajudante de armador. (mão de obra) | 1.003 | 30.15 | 30.24 |
| mo045 | h | Oficial de trabalhos de concretagem. (mão de obra) | 0.105 | 31.99 | 3.36 |
| mo092 | h | Ajudante de trabalhos concretagem. (mão de obra) | 0.418 | 30.15 | 12.60 |
| % | % | Custos diretos complementares | 2 % | 3036.38 | 60.73 |
|  |  | Custos diretos |  |  | 3097.11 |
