# Sistema de escoramento e fôrmas reutilizável para pilar retangular ou quadrado

- Propriedade do ficheiro: CYPE INGENIEROS, S.A.
- Formato: FIEBDC-3/2002
- Âmbito geográfico: Brasil
- Moeda: BRL
- Custos indiretos: 3.00 %
- Despesas gerais: 13.00 %
- Lucro: 6.00 %
- IVA: 17.00 %

## E Estruturas

### EH Concreto armado

#### EHS Pilares

**EHS012** m² Sistema de escoramento e fôrmas reutilizável para pilar retangular ou quadrado.
Montagem e desmontagem de sistema de escoramento e fôrmas para formação de pilar retangular ou quadrado de concreto armado, em piso de entre 9 e 10 m de altura livre, formado por: superfície moldante de painéis metálicos de 120x45 cm, amortizáveis em 150 utilizações e estrutura suporte vertical de perfis tubulares metálicos de 1 1/2" de diâmetro para cimbramento, amortizável em 150 utilizações. Inclusive perfis quebra arestas e líquido desmoldante para evitar a aderência do concreto às fôrmas.
Inclui: Marcação. Montagem do sistema de escoramento e fôrmas. Desmontagem do sistema de escoramento e fôrmas. Limpeza e armazenamento das fôrmas.
Critério de medição de projeto: Superfície de fôrmas em contato com o concreto, medida segundo documentação gráfica de Projeto.
Critério de quantitativos de obra: Medir-se-á a superfície de fôrmas em contato com o concreto realmente executada segundo especificações de Projeto.

| Código | Un | Descrição | Rendimento | Preço | Importância |
|---|---|---|---|---|---|
| mt08ebr060ic | m² | Painéis metálicos de 120x45 cm, para sistema de escoramento e fôrmas para pilares. (material) | 0.008 | 4793.42 | 38.35 |
| mt08ebr130 | m³ | Estrutura formada por perfis tubulares metálicos de 1 1/2" de diâmetro para cimbramento. Inclusive acessórios de montagem. (material) | 0.100 | 1859.74 | 185.97 |
| mt08var040a | Un | Perfil quebra arestas de PVC, de várias dimensões e 2500 mm de comprimento. (material) | 1.338 | 1.39 | 1.86 |
| mt08dba010d | l | Agente desmoldante, à base de óleos especiais, emulsionante em água, para fôrmas metálicas, fenólicas ou de madeira. (material) | 0.030 | 4.56 | 0.14 |
| mo044 | h | Montador de fôrmas. (mão de obra) | 0.533 | 31.99 | 17.05 |
| mo091 | h | Ajudante de montador de fôrmas. (mão de obra) | 0.629 | 30.15 | 18.96 |
| % | % | Custos diretos complementares | 2 % | 262.33 | 5.25 |
|  |  | Custos diretos |  |  | 267.58 |
