# Sistema de escoramento e fôrmas para pilar circular

- Propriedade do ficheiro: CYPE INGENIEROS, S.A.
- Formato: FIEBDC-3/2002
- Âmbito geográfico: Brasil
- Moeda: BRL
- Custos indiretos: 3.00 %
- Despesas gerais: 13.00 %
- Lucro: 6.00 %
- IVA: 17.00 %

## E Estruturas

### EH Concreto armado

#### EHS Pilares

**EHS013** m² Sistema de escoramento e fôrmas para pilar circular.
Montagem e desmontagem de sistema de escoramento e fôrmas, para formação de pilar circular de concreto armado de 85 cm de diâmetro médio, em piso de entre 3 e 4 m de altura livre, formado por: superfície moldante de fôrmas de papelão cilíndricas descartáveis; sarrafos de madeira serrada, amortizáveis em 4 utilizações e estrutura suporte vertical de escoras aprumadoras metálicas, amortizáveis em 150 utilizações.
Inclui: Marcação. Montagem do sistema de escoramento e fôrmas. Desmontagem do sistema de escoramento e fôrmas.
Critério de medição de projeto: Superfície de fôrmas em contato com o concreto, medida segundo documentação gráfica de Projeto.
Critério de quantitativos de obra: Medir-se-á a superfície de fôrmas em contato com o concreto realmente executada segundo especificações de Projeto.

| Código | Un | Descrição | Rendimento | Preço | Importância |
|---|---|---|---|---|---|
| mt08ebr110bo | m | Fôrma de papelão cilíndrica descartável, para pilares de concreto, de até 4 m de altura e 85 cm de diâmetro médio. (material) | 0.370 | 167.77 | 62.07 |
| mt08var200c | kg | Pregos comuns 17x21 com cabeça, de 3 mm de diâmetro e 48 mm de comprimento. (material) | 0.050 | 4.32 | 0.22 |
| mt08ebr050 | m | Sarrafo de madeira serrada, de pinus (pinus spp), de 2,5x7 cm, de 2ª qualidade, segundo ABNT NBR 11700. (material) | 0.790 | 3.33 | 2.63 |
| mt08ebr035d | Un | Escora aprumadora metálica, telescópica, com extremidades articuladas, de até 4 m de comprimento. (material) | 0.006 | 95.83 | 0.57 |
| mt08ebr035a | Un | Escora aprumadora metálica, telescópica, com extremidades articuladas, de até 3 m de comprimento. (material) | 0.006 | 72.21 | 0.43 |
| mo044 | h | Montador de fôrmas. (mão de obra) | 0.199 | 31.99 | 6.37 |
| mo091 | h | Ajudante de montador de fôrmas. (mão de obra) | 0.199 | 30.15 | 6.00 |
| % | % | Custos diretos complementares | 2 % | 78.29 | 1.57 |
|  |  | Custos diretos |  |  | 79.86 |
