# Estruturas

- Propriedade do ficheiro: CYPE INGENIEROS, S.A.
- Formato: FIEBDC-3/2002
- Âmbito geográfico: Brasil
- Moeda: BRL
- Custos indiretos: 3.00 %
- Despesas gerais: 13.00 %
- Lucro: 6.00 %
- IVA: 17.00 %

## E Estruturas

### EH Concreto armado

#### EHX Lajes mistas

**EHX010**

| Código | Un | Descrição | Rendimento | Preço |
|---|---|---|---|---|
| mt07pcl010hsttc | m² | Perfil de chapa de aço galvanizado com forma trapezoidal, de 0,8 mm de espessura, 59 mm de altura do perfil e 210 mm de distância entre-eixos, 9 a 10 kg/m² e um momento de inércia de 50 a 60 cm4. (material) | 1.050 | 78.07 |
| mt07pcl020 | m | Peça angular de chapa de aço galvanizado, para arremates perimetrais e de consolas. (material) | 0.040 | 69.67 |
| mt07pcl030 |  |  | 6.000 |  |
| mt07aco020i | Un | Separador certificado para lajes. (material) | 3.000 | 0.23 |
| mt07aco070f | kg | Aço em barras nervuradas, CA-50, de vários diâmetros, segundo ABNT NBR 7480. (material) | 6.300 | 11.66 |
| mt08var050 |  |  | 0.099 |  |
| mt07ame060ccb | m² | Tela eletrossoldada Q 92 15x15 cm, com fios longitudinais de 4,2 mm de diâmetro e fios transversais de 4,2 mm de diâmetro, aço CA-60, segundo ABNT NBR 7481. (material) | 1.150 | 20.12 |
| mt10haf080iec |  |  | 0.065 |  |
| mt08cur020a |  |  | 0.150 |  |
| mq06bhe010 |  |  | 0.003 |  |
| op00ciz020 |  |  | 1.000 |  |
| op00ata010 |  |  | 1.000 |  |
| op00lla010 |  |  | 1.000 |  |
| au00auh040 |  |  | 1.000 |  |
| mo047 |  |  | 0.125 |  |
| mo094 |  |  | 0.251 |  |
| mo043 |  |  | 0.109 |  |
| mo090 |  |  | 0.103 |  |
| mo045 |  |  | 0.003 |  |
| mo092 |  |  | 0.014 |  |
| % |  |  | 2 % |  |
