# Parede de wood frame

- Propriedade do ficheiro: CYPE INGENIEROS, S.A.
- Formato: FIEBDC-3/2002
- Âmbito geográfico: Brasil
- Moeda: BRL
- Custos indiretos: 3.00 %
- Despesas gerais: 13.00 %
- Lucro: 6.00 %
- IVA: 17.00 %

## E Estruturas

### EM Madeira

#### EML Wood frame

**EML010** m² Parede de wood frame.
Parede de wood frame formada por elementos de montantes, guias e diagonais de madeira serrada de pinus (pinus spp), de 38x90 mm de seção, classe resistente C30, segundo ABNT NBR 7190; cortados e numerados em fábrica, montados em obra com pregos, de aço galvanizado de alta aderência. Inclusive fita resiliente, de borracha EPDM extrudida, de 5 mm de espessura e 95 mm de largura, para redução dos ruído de impacto em 4 dBA, segundo ISO 10140, fixada com grampos, para dessolidarização; chapas perfuradas retas, angulares e angulares para ligação da estrutura à fundação de aço galvanizado tipo S250GD+Z275N para a resolução de encontros.
Inclui: Implantação e marcação de eixos. Colocação da banda dessolidarizadora. Marcação e corte de pranchas. Montagem dos painéis de wood frame. Colocação e fixação provisória dos painéis de wood frame. Aprumo e nivelamento. Preparação e corte dos painéis. Fixação dos painéis à estrutura de wood frame. Execução das uniões. Fixação definitiva da estrutura de wood frame.
Critério de medição de projeto: Superfície medida segundo documentação gráfica de Projeto, sem deduzir aberturas menores que 1 m² e descontando, nas aberturas de superfície maior de 1 m², o excesso sobre 1 m².
Critério de quantitativos de obra: Medir-se-á a superfície realmente executada segundo especificações de Projeto, sem deduzir aberturas menores que 1 m² e descontando, nas aberturas de superfície maior de 1 m², o excesso sobre 1 m².

| Código | Un | Descrição | Rendimento | Preço | Importância |
|---|---|---|---|---|---|
| mt07mee410bc | m³ | Conjunto de elementos estruturais para parede estrutural de wood frame, composto por montantes, guias e diagonais de madeira serrada de pinus (pinus spp) de 38x90 mm de seção, classe resistente C30, para um teor de umidade de 12%, segundo ABNT NBR 7190, com acabamento polido, cortados e numerados em fábrica, para montagem em obra. (material) | 0.012 | 1050.02 | 12.60 |
| mt16pdr010ab | m | Fita resiliente, de borracha EPDM extrudida, de 5 mm de espessura e 95 mm de largura, para redução dos ruído de impacto em 4 dBA, segundo ISO 10140, sem compostos orgânicos voláteis (COV), com grampos de fixação. (material) | 0.450 | 112.12 | 50.45 |
| mt07emr410f | Un | Chapa perfurada reta de aço galvanizado tipo S250GD+Z275N, para montagem de wood frame. (material) | 7.000 | 33.68 | 235.76 |
| mt07emr410s | Un | Chapa perfurada angular de aço galvanizado tipo S250GD+Z275N, para montagem de wood frame. (material) | 7.000 | 3.12 | 21.84 |
| mt07emr410H | Un | Chapa perfurada angular para ligação da estrutura à fundação de aço galvanizado tipo S250GD+Z275N, para montagem de wood frame. (material) | 7.000 | 20.46 | 143.22 |
| op00cep010 |  | Plainas. | 1.000 | 0.00 | 0.00 |
| op00ato010 |  | Parafusadeira. | 1.000 | 0.00 | 0.00 |
| op00tal010 |  | Furadeira. | 1.000 | 0.00 | 0.00 |
| op00cor050 |  | Cortadora manual de madeira, de disco. | 1.000 | 0.00 | 0.00 |
| mo048 | h | Carpinteiro de estruturas de madeira. (mão de obra) | 0.524 | 31.99 | 16.76 |
| mo095 | h | Ajudante de montador de estruturas de madeira. (mão de obra) | 0.634 | 30.15 | 19.12 |
| % | % | Custos diretos complementares | 2 % | 499.75 | 10.00 |
|  |  | Custos diretos |  |  | 509.75 |
