# Padieira de alvenaria de blocos de concreto aparente com armadura treliçada

- Propriedade do ficheiro: CYPE INGENIEROS, S.A.
- Formato: FIEBDC-3/2002
- Âmbito geográfico: Brasil
- Moeda: BRL
- Custos indiretos: 3.00 %
- Despesas gerais: 13.00 %
- Lucro: 6.00 %
- IVA: 17.00 %

## F Fachadas, paredes, divisórias e proteções

### FC Padieiras, vergas e caixas de persiana

#### FCL De alvenaria de blocos de concreto aparente

**FCL030** m Padieira de alvenaria de blocos de concreto aparente com armadura treliçada.
Padieira de 38 cm de espessura, realizada com duas fiadas de blocos vazados de concreto, aparente, cor preto, 9x19x29 cm, resistência à compressão 3 MPa, assentes com argamassa de cimento confeccionada em obra, com 250 kg/m³ de cimento, cor cinza, dosificação 1:6, fornecida em sacos, com juntas horizontais e verticais de 10 mm de espessura, junta rebaixada; com armadura treliçada pré-fabricada de aço galvanizado a quente com recobrimento de resina epóxi, de 3,7 mm de diâmetro e de 100 mm de largura; escoramento através de escoras metálicas telescópicas e pranchões de madeira.
Inclui: Limpeza e nivelação da superfície de apoio. Implantação e marcação dos eixos de apoio na abertura de passagem. Implantação e corte das pranchas. Instalação das escoras. Preparação da argamassa. Colocação dos blocos. Colocação das armaduras. Maciçamento com argamassa. Desmontagem e remoção das escoras.
Critério de medição de projeto: Comprimento medido segundo documentação gráfica de Projeto, incluindo as entregas nos apoios.
Critério de quantitativos de obra: Medir-se-á o comprimento realmente executado segundo especificações de Projeto, incluindo as entregas nos apoios.

| Código | Un | Descrição | Rendimento | Preço | Importância |
|---|---|---|---|---|---|
| mt03bhe030ame | Un | Bloco vazado de concreto, aparente, cor preto, 9x19x29 cm, resistência à compressão 3 MPa; com o preço incrementado em 20% relativamente a peças especiais. Segundo ABNT NBR 6136. (material) | 7.000 | 1.01 | 7.07 |
| mt08aaa010a | m³ | Água. (material) | 0.004 | 3.79 | 0.02 |
| mt01arg005a | t | Areia de pedreira, para argamassa preparada em obra. (material) | 0.002 | 50.71 | 0.10 |
| mt08cem002 | kg | Cimento cinza em sacos. (material) | 0.383 | 0.63 | 0.24 |
| mt07aag010ech | m | Armadura treliçada pré-fabricada de aço galvanizado a quente com recobrimento de resina epóxi, de 3,7 mm de diâmetro e 100 mm de largura, com dispositivos de separação, geometria desenhada para permitir a sobreposição e sistema de autocontrolo do operário (SAO). (material) | 2.000 | 6.16 | 12.32 |
| mt50spa050m | m³ | Pranchão de madeira de pinho, dimensões 20x7,2 cm. (material) | 0.003 | 1110.59 | 3.33 |
| mt50spa101 | kg | Pregos de aço. (material) | 0.050 | 4.74 | 0.24 |
| mt50spa081a | Un | Escora metálica telescópica, até 3 m de altura. (material) | 0.013 | 48.68 | 0.63 |
| mq06hor010 | h | Betoneira elétrica com uma capacidade de amassamento de 160 l. (equipamento) | 0.005 | 12.69 | 0.06 |
| op00sie030 |  | Serra de disco de diamante, para mesa de trabalho, de corte úmido. | 1.000 | 0.00 | 0.00 |
| op00tal010 |  | Furadeira. | 1.000 | 0.00 | 0.00 |
| mo021 | h | Pedreiro de alvenarias. (mão de obra) | 0.201 | 32.24 | 6.48 |
| mo114 | h | Servente de pedreiro de alvenarias. (mão de obra) | 0.125 | 27.81 | 3.48 |
| % | % | Custos diretos complementares | 2 % | 33.97 | 0.68 |
|  |  | Custos diretos |  |  | 34.65 |
