# Parapeito de alvenaria

- Propriedade do ficheiro: CYPE INGENIEROS, S.A.
- Formato: FIEBDC-3/2002
- Âmbito geográfico: Brasil
- Moeda: BRL
- Custos indiretos: 3.00 %
- Despesas gerais: 13.00 %
- Lucro: 6.00 %
- IVA: 17.00 %

## F Fachadas, paredes, divisórias e proteções

### FD Proteções e gradeamentos

#### FDA Parapeitos

**FDA005** m Parapeito de alvenaria.
Parapeito de 1,25 m de altura, de 11,5 cm de espessura, de alvenaria de bloco cerâmico com furos na horizontal, para revestir, 11,5x19x29 cm, com juntas de 10 mm de espessura, assente com argamassa de cimento confeccionada em obra, com 250 kg/m³ de cimento, cor cinza, dosificação 1:6, fornecida a granel; emboço em ambas as faces com argamassa de cimento confeccionada em obra, com 250 kg/m³ de cimento, cor cinza, dosificação 1:6, fornecida a granel. Inclusive peça superior de coroamento.
Inclui: Limpeza e preparação da superfície de apoio. Marcação da alvenaria a realizar. Preparação da argamassa. Assentamento da primeira fiada sobre camada de argamassa. Colocação e aprumo de prumos de referência. Colocação de fios entre prumos. Colocação de fios de prumo fixos nas arestas. Marcação de alinhamentos e níveis. Execução de encontros e pilastras. Emboço de paramentos.
Critério de medição de projeto: Comprimento medido entre eixos, segundo documentação gráfica de Projeto.
Critério de quantitativos de obra: Medir-se-á, a eixos, o comprimento realmente executado segundo especificações de Projeto.

| Código | Un | Descrição | Rendimento | Preço | Importância |
|---|---|---|---|---|---|
| mt02bcr010de | Un | Bloco cerâmico com furos na horizontal, para revestir, 11,5x19x29 cm, resistência à compressão 1,5 MPa; com o preço incrementado em 20% relativamente a peças especiais. Segundo ABNT NBR 15270-1. (material) | 22.313 | 1.16 | 25.88 |
| mt08aaa010a | m³ | Água. (material) | 0.029 | 3.79 | 0.11 |
| mt01arg005a | t | Areia de pedreira, para argamassa preparada em obra. (material) | 0.184 | 50.71 | 9.33 |
| mt08cet020e | t | Cimento CEM II / A-L 32,5 N, a granel. (material) | 0.030 | 226.67 | 6.80 |
| mq06hor010 | h | Betoneira elétrica com uma capacidade de amassamento de 160 l. (equipamento) | 0.079 | 12.69 | 1.00 |
| mo021 | h | Pedreiro de alvenarias. (mão de obra) | 1.750 | 32.24 | 56.42 |
| mo078 | h | Ajudante de pedreiro de edificações. (mão de obra) | 0.875 | 30.23 | 26.45 |
| mo114 | h | Servente de pedreiro de alvenarias. (mão de obra) | 0.946 | 27.81 | 26.31 |
| % | % | Custos diretos complementares | 2 % | 152.30 | 3.05 |
|  |  | Custos diretos |  |  | 155.35 |
