# Parapeito de concreto armado

- Propriedade do ficheiro: CYPE INGENIEROS, S.A.
- Formato: FIEBDC-3/2002
- Âmbito geográfico: Brasil
- Moeda: BRL
- Custos indiretos: 3.00 %
- Despesas gerais: 13.00 %
- Lucro: 6.00 %
- IVA: 17.00 %

## F Fachadas, paredes, divisórias e proteções

### FD Proteções e gradeamentos

#### FDA Parapeitos

**FDA006** m Parapeito de concreto armado.
Parapeito curvo de concreto armado, de 1,25 m de altura e 0,2 m de largura, realizado com concreto C45 classe de agressividade ambiental II e tipo de ambiente urbano, brita 1, consistência S100 dosado em central, e concretagem com bomba, e aço CA-50, com uma quantidade aproximada de 45 kg/m, montagem e desmontagem de sistema de escoramento e fôrmas metálicas nas duas faces do muro. Inclusive líquido desmoldante, para evitar a aderência do concreto às fôrmas.
Critérios considerados na determinação do preço da unidade de obra: O preço inclui o corte, dobra e montagem da armadura em seu lugar definitivo de colocação em obra.
Inclui: Limpeza e preparação da superfície de apoio. Marcação da seção. Montagem do sistema de escoramento e fôrmas. Colocação da armadura. Concretagem e compactação do concreto. Desmontagem do sistema de escoramento e fôrmas. Cura do concreto.
Critério de medição de projeto: Comprimento medido entre eixos, segundo documentação gráfica de Projeto.
Critério de quantitativos de obra: Medir-se-á, a eixos, o comprimento realmente executado segundo especificações de Projeto.

| Código | Un | Descrição | Rendimento | Preço | Importância |
|---|---|---|---|---|---|
| mt08eme040 | m² | Painéis metálicos de várias dimensões, para fôrmas de elementos de concreto. (material) | 0.022 | 131.49 | 2.89 |
| mt08dba010d | l | Agente desmoldante, à base de óleos especiais, emulsionante em água, para fôrmas metálicas, fenólicas ou de madeira. (material) | 0.075 | 4.56 | 0.34 |
| mt07aco020d | Un | Separador certificado para cortinas. (material) | 7.000 | 0.16 | 1.12 |
| mt07aco070f | kg | Aço em barras nervuradas, CA-50, de vários diâmetros, segundo ABNT NBR 7480. (material) | 45.900 | 11.66 | 535.19 |
| mt08var050 | kg | Arame galvanizado para atar, de 1,30 mm de diâmetro. (material) | 0.585 | 3.79 | 2.22 |
| mt10haf080iqc | m³ | Concreto C45 classe de agressividade ambiental II e tipo de ambiente urbano, brita 1, consistência S100, dosado em central, segundo ABNT NBR 8953. (material) | 0.263 | 461.54 | 121.39 |
| mq06bhe010 | h | Caminhão bomba estacionado na obra, para bombeamento de concreto. (equipamento) | 0.011 | 700.32 | 7.70 |
| op00ata010 |  | Máquina de amarrar ferro. | 1.000 | 0.00 | 0.00 |
| op00ciz020 |  | Guilhotina para aço em barras nervuradas. | 1.000 | 0.00 | 0.00 |
| au00auh040 |  | Vibrador de concreto, elétrico. | 1.000 | 0.00 | 0.00 |
| mo044 | h | Montador de fôrmas. (mão de obra) | 0.776 | 31.99 | 24.82 |
| mo091 | h | Ajudante de montador de fôrmas. (mão de obra) | 0.846 | 30.15 | 25.51 |
| mo043 | h | Armador. (mão de obra) | 0.414 | 31.99 | 13.24 |
| mo090 | h | Ajudante de armador. (mão de obra) | 0.527 | 30.15 | 15.89 |
| mo045 | h | Oficial de trabalhos de concretagem. (mão de obra) | 0.013 | 31.99 | 0.42 |
| mo092 | h | Ajudante de trabalhos concretagem. (mão de obra) | 0.055 | 30.15 | 1.66 |
| % | % | Custos diretos complementares | 2 % | 752.39 | 15.05 |
|  |  | Custos diretos |  |  | 767.44 |
