# Balaustrada

- Propriedade do ficheiro: CYPE INGENIEROS, S.A.
- Formato: FIEBDC-3/2002
- Âmbito geográfico: Brasil
- Moeda: BRL
- Custos indiretos: 3.00 %
- Despesas gerais: 13.00 %
- Lucro: 6.00 %
- IVA: 17.00 %

## F Fachadas, paredes, divisórias e proteções

### FD Proteções e gradeamentos

#### FDB Balaustradas

**FDB010** m Balaustrada.
Balaustrada curva formada por balaústres pré-fabricados de concreto tipo Âncora de 16,5x8,5x70 cm, colocada em paredes e assente com argamassa de cimento e cal, confeccionada em obra, dosificação 1:1:7. Inclusive corrimão de 16x12x100 cm pré-fabricado de concreto, marcação, nivelação, rejuntamento e limpeza.
Inclui: Limpeza e preparação da borda de apoio. Disposição e montagem das peças por tramos entre pilastras. Colocação das peças. Enchimento e perfilamento de juntas com argamassa de cimento.
Critério de medição de projeto: Comprimento medido entre eixos, segundo documentação gráfica de Projeto.
Critério de quantitativos de obra: Medir-se-á, a eixos, o comprimento realmente executado segundo especificações de Projeto.

| Código | Un | Descrição | Rendimento | Preço | Importância |
|---|---|---|---|---|---|
| mt20bhp210dd | Un | Balaústre tipo Âncora, pré-fabricado de concreto, de 16,5x8,5x70 cm. (material) | 4.000 | 9.09 | 36.36 |
| mt20bhp230a | m | Corrimão pré-fabricado de concreto, para balaustrada, de 16x12x100 cm. (material) | 1.050 | 7.23 | 7.59 |
| mt08aaa010a | m³ | Água. (material) | 0.016 | 3.79 | 0.06 |
| mt01arg002a | m³ | Areia média lavada. (material) | 0.120 | 112.99 | 13.56 |
| mt08cem042 | kg | Cimento branco em sacos. (material) | 20.000 | 1.22 | 24.40 |
| mt08cal030 | kg | Cal hidratada para argamassas, em sacos, segundo ABNT NBR 7175. (material) | 20.000 | 0.50 | 10.00 |
| mq06hor010 | h | Betoneira elétrica com uma capacidade de amassamento de 160 l. (equipamento) | 0.072 | 12.69 | 0.91 |
| op00amo010 |  | Esmerilhadeira. | 1.000 | 0.00 | 0.00 |
| mo020 | h | Pedreiro. (mão de obra) | 1.003 | 32.24 | 32.34 |
| mo113 | h | Auxiliar de serviços gerais. (mão de obra) | 1.705 | 27.81 | 47.42 |
| % | % | Custos diretos complementares | 2 % | 172.64 | 3.45 |
|  |  | Custos diretos |  |  | 176.09 |
