# Grade de aço

- Propriedade do ficheiro: CYPE INGENIEROS, S.A.
- Formato: FIEBDC-3/2002
- Âmbito geográfico: Brasil
- Moeda: BRL
- Custos indiretos: 3.00 %
- Despesas gerais: 13.00 %
- Lucro: 6.00 %
- IVA: 17.00 %

## F Fachadas, paredes, divisórias e proteções

### FD Proteções e gradeamentos

#### FDR Grades metálicas

**FDR010** m² Grade de aço.
Grade metálica composta por caixilho de seção quadrada de perfil maciço de aço laminado a quente de 16x16 mm, barras horizontais de seção quadrada de perfil maciço de aço laminado a quente de 16x16 mm e barras verticais de seção quadrada de perfil maciço de aço laminado a quente de 12x12 mm. Inclusive ganchos para fixação em alvenaria com argamassa de cimento, confeccionada em obra, dosificação 1:6. Elaboração em oficina e ajuste final em obra.
Inclui: Marcação dos pontos de fixação do caixilho. Disposição da grade. Aprumo e nivelamento. Resolução das uniões do caixilho aos paramentos. Montagem de elementos complementares.
Critério de medição de projeto: Superfície da abertura a fechar, medida segundo documentação gráfica de Projeto.
Critério de quantitativos de obra: Medir-se-á, com as dimensões da abertura, a superfície realmente executada segundo especificações de Projeto.

| Código | Un | Descrição | Rendimento | Preço | Importância |
|---|---|---|---|---|---|
| mt26aac010ac | m | Seção quadrada de perfil maciço de aço laminado a quente de 16x16 mm, montado em oficina com tratamento anticorrosão segundo ISO 1461 e primer SHOP-PRIMER à base de resina polivinil-butiral com uma espessura média de recobrimento de 20 microns. (material) | 8.330 | 20.68 | 172.26 |
| mt26aac010aa | m | Seção quadrada de perfil maciço de aço laminado a quente de 12x12 mm, montado em oficina com tratamento anticorrosão segundo ISO 1461 e primer SHOP-PRIMER à base de resina polivinil-butiral com uma espessura média de recobrimento de 20 microns. (material) | 10.000 | 15.76 | 157.60 |
| mt08aaa010a | m³ | Água. (material) | 0.006 | 3.79 | 0.02 |
| mt01arg005a | t | Areia de pedreira, para argamassa preparada em obra. (material) | 0.013 | 50.71 | 0.66 |
| mt08cem002 | kg | Cimento cinza em sacos. (material) | 2.000 | 0.63 | 1.26 |
| mq06hor010 | h | Betoneira elétrica com uma capacidade de amassamento de 160 l. (equipamento) | 0.006 | 12.69 | 0.08 |
| op00amo010 |  | Esmerilhadeira. | 1.000 | 0.00 | 0.00 |
| op00tal010 |  | Furadeira. | 1.000 | 0.00 | 0.00 |
| mo020 | h | Pedreiro. (mão de obra) | 0.523 | 32.24 | 16.86 |
| mo113 | h | Auxiliar de serviços gerais. (mão de obra) | 0.314 | 27.81 | 8.73 |
| % | % | Custos diretos complementares | 2 % | 357.47 | 7.15 |
|  |  | Custos diretos |  |  | 364.62 |
