# Pano exterior de fachada dupla, de alvenaria de bloco de concreto para revestir

- Propriedade do ficheiro: CYPE INGENIEROS, S.A.
- Formato: FIEBDC-3/2002
- Âmbito geográfico: Brasil
- Moeda: BRL
- Custos indiretos: 3.00 %
- Despesas gerais: 13.00 %
- Lucro: 6.00 %
- IVA: 17.00 %

## F Fachadas, paredes, divisórias e proteções

### FF Alvenaria não estrutural

#### FFZ Pano exterior para revestir em fachada dupla

**FFZ020** m² Pano exterior de fachada dupla, de alvenaria de bloco de concreto para revestir.
Pano exterior de fachada dupla, de 14 cm de espessura, de alvenaria de bloco vazado de concreto, para revestir, 14x19x39 cm, com juntas de 10 mm de espessura, assente com argamassa de cimento confeccionada em obra, com 250 kg/m³ de cimento, cor cinza, com aditivo hidrófugo, dosificação 1:6, fornecida em sacos. Padieira de alvenaria reforçada de canaletas de concreto, maciço de graute confeccionado em obra com uma resistência à compressão de 25 MPa, brita 0; montagem e desmontagem de escoramento.
Inclui: Definição dos planos de fachada através de fios de prumo. Marcação, piso a piso. Marcação nos pilares dos níveis de referência geral de piso e de nível de piso. Preparação da argamassa. Assentamento da primeira fiada sobre camada de argamassa. Colocação e aprumo de prumos de referência. Colocação de fios entre prumos. Colocação de fios de prumo fixos nas arestas. Colocação das peças por fiadas a nível. Realização de todos os trabalhos necessários para a execução dos vãos. Encontros da alvenaria com fachadas, pilares e paredes interiores. Encontro da alvenaria com a laje superior. Limpeza do paramento.
Critério de medição de projeto: Superfície medida segundo documentação gráfica de Projeto, sem duplicar esquinas nem encontros, descontando as aberturas de superfície maior de 4 m². Nas aberturas que não se deduzam, estão incluídos os trabalhos de realizar a superfície interior da abertura.
Critério de quantitativos de obra: Medir-se-á a superfície realmente executada segundo especificações de Projeto, sem duplicar esquinas nem encontros, descontando as aberturas de superfície maior de 4 m². Nas aberturas que não se deduzam, estão incluídos os trabalhos de realizar a superfície interior da abertura.

| Código | Un | Descrição | Rendimento | Preço | Importância |
|---|---|---|---|---|---|
| mt02bhg040ee | Un | Bloco vazado de concreto, para revestir, 14x19x39 cm, resistência à compressão 3 MPa; com o preço incrementado em 20% relativamente a peças especiais. Segundo ABNT NBR 6136. (material) | 14.000 | 1.87 | 26.18 |
| mt08aaa010a | m³ | Água. (material) | 0.010 | 3.79 | 0.04 |
| mt01arg005a | t | Areia de pedreira, para argamassa preparada em obra. (material) | 0.018 | 50.71 | 0.91 |
| mt08cem002 | kg | Cimento cinza em sacos. (material) | 4.740 | 0.63 | 2.99 |
| mt08adt010 | kg | Aditivo hidrófugo para impermeabilização de argamassas ou concretos. (material) | 0.055 | 3.03 | 0.17 |
| mt07aco070f | kg | Aço em barras nervuradas, CA-50, de vários diâmetros, segundo ABNT NBR 7480. (material) | 0.700 | 11.66 | 8.16 |
| mt01arg002a | m³ | Areia média lavada. (material) | 0.003 | 112.99 | 0.34 |
| mt01arg003a | m³ | Pedra britada tipo 0. (material) | 0.004 | 115.40 | 0.46 |
| mt50spa050m | m³ | Pranchão de madeira de pinho, dimensões 20x7,2 cm. (material) | 0.001 | 1110.59 | 1.11 |
| mt50spa081a | Un | Escora metálica telescópica, até 3 m de altura. (material) | 0.003 | 48.68 | 0.15 |
| mt50spa101 | kg | Pregos de aço. (material) | 0.011 | 4.74 | 0.05 |
| mq06hor010 | h | Betoneira elétrica com uma capacidade de amassamento de 160 l. (equipamento) | 0.008 | 12.69 | 0.10 |
| op00amo010 |  | Esmerilhadeira. | 1.000 | 0.00 | 0.00 |
| mo021 | h | Pedreiro de alvenarias. (mão de obra) | 0.532 | 32.24 | 17.15 |
| mo114 | h | Servente de pedreiro de alvenarias. (mão de obra) | 0.403 | 27.81 | 11.21 |
| % | % | Custos diretos complementares | 3 % | 69.02 | 2.07 |
|  |  | Custos diretos |  |  | 71.09 |
