# Revestimento de testa de laje, de alumínio

- Propriedade do ficheiro: CYPE INGENIEROS, S.A.
- Formato: FIEBDC-3/2002
- Âmbito geográfico: Brasil
- Moeda: BRL
- Custos indiretos: 3.00 %
- Despesas gerais: 13.00 %
- Lucro: 6.00 %
- IVA: 17.00 %

## H Arremates e trabalhos auxiliares

### HR Arremates de fachada

#### HRL De alumínio

**HRL020** m Revestimento de testa de laje, de alumínio.
Revestimento de arremate de laje de chapa dobrada de alumínio lacado em cor, com 60 microns de espessura mínima da película seca, 3 mm de espessura, 95 mm de desenvolvimento e 2 dobras; colocação com adesivo betuminoso de aplicação a frio; e vedação das juntas entre peças e, se for o caso, das uniões com os muros com vedante adesivo monocomponente.
Inclui: Marcação da disposição das peças. Corte das peças. Colocação, aprumo, nivelamento e alinhamento. Vedação de juntas e limpeza.
Critério de medição de projeto: Comprimento medido pelo seu maior desenvolvimento linear, segundo documentação gráfica de Projeto.
Critério de quantitativos de obra: Medir-se-á, pelo seu maior desenvolvimento linear, o comprimento realmente executado segundo especificações de Projeto, incluindo o comprimento que se poderá perder em meias esquadrias.

| Código | Un | Descrição | Rendimento | Preço | Importância |
|---|---|---|---|---|---|
| mt20wwr010 | kg | Adesivo betuminoso de aplicação a frio, para chapas metálicas. (material) | 0.598 | 18.09 | 10.82 |
| mt20ffm010ta | m | Arremate de laje de chapa dobrada de alumínio lacado em cor, com 60 microns de espessura mínima da película seca, 3 mm de espessura, 95 mm de desenvolvimento e 2 dobras. (material) | 1.050 | 50.12 | 52.63 |
| mt22www010b | Un | Cartucho de 290 ml de vedante adesivo monocomponente, neutro, súper elástico, à base de polímero MS, cor cinza, com resistência à intempérie e aos raios UV e alongamento até à ruptura 750%. (material) | 0.200 | 14.53 | 2.91 |
| mo018 | h | Serralheiro. (mão de obra) | 0.157 | 32.62 | 5.12 |
| mo059 | h | Ajudante de serralheiro. (mão de obra) | 0.078 | 30.15 | 2.35 |
| % | % | Custos diretos complementares | 2 % | 73.83 | 1.48 |
|  |  | Custos diretos |  |  | 75.31 |
