# Interfone eletrônico individual

- Propriedade do ficheiro: CYPE INGENIEROS, S.A.
- Formato: FIEBDC-3/2002
- Âmbito geográfico: Brasil
- Moeda: BRL
- Custos indiretos: 3.00 %
- Despesas gerais: 13.00 %
- Lucro: 6.00 %
- IVA: 17.00 %

## I Instalações

### IA Audiovisuais

#### IAV Interfonia e vídeo

**IAV020** Un Interfone eletrônico individual.
Instalação de kit de interfone eletrônico anti-vandalismo para habitação unifamiliar composto por: placa exterior de rua anti-vandalismo com botão pulsador de chamada, fonte de alimentação e telefone. Inclusive dois repetidores de chamada adicionais, abre-portas, viseira, cablagem e caixas.
Critérios considerados na determinação do preço da unidade de obra: O preço não inclui os trabalhos auxiliares de pedreiro para instalações.
Inclui: Marcação. Colocação e fixação de tubos e caixas. Colocação de cabos. Montagem, ligação e verificação do seu correto funcionamento.
Critério de medição de projeto: Número de unidades previstas, segundo documentação gráfica de Projeto.
Critério de quantitativos de obra: Medir-se-á o número de unidades realmente executadas segundo especificações de Projeto.

| Código | Un | Descrição | Rendimento | Preço | Importância |
|---|---|---|---|---|---|
| mt35tpt010be | m | Tubo rígido de PVC VD-M de 20 mm de diâmetro exterior e 1,5 mm de espessura. Resistência à compressão 750 N, resistência ao impacto 2 joules, temperatura de trabalho -5°C até 60°C, classificação 3321, com o preço incrementado em 20% relativamente a acessórios e peças especiais. (material) | 27.000 | 3.22 | 86.94 |
| mt40pea030c | m | Cabo paralelo formado por condutores de cobre de 2x1,0 mm². (material) | 7.000 | 5.50 | 38.50 |
| mt40pga010 | m | Cabo formado por condutores de cobre flexível de 8x0,22 mm², com isolamento de PVC e bainha exterior de PVC branco. (material) | 20.000 | 2.99 | 59.80 |
| mt40pga060 | Un | Viseira, para placa de rua embutida anti-vandalismo. (material) | 1.000 | 93.35 | 93.35 |
| mt40pgk010a | Un | Kit de porteiro eletrônico, para moradia unifamiliar, composto por placa de rua anti-vandalismo com botão pulsador de chamada, caixa de embutir, fonte de alimentação e telefone com botão de comando para o abre-portas. (material) | 1.000 | 944.79 | 944.79 |
| mt40pga070b | Un | Repetidor de chamada. (material) | 2.000 | 75.62 | 151.24 |
| mt40pga050a | Un | Abre-portas elétrico de corrente alternada. (material) | 1.000 | 119.07 | 119.07 |
| mo003 | h | Eletricista. (mão de obra) | 3.762 | 40.91 | 153.90 |
| mo102 | h | Ajudante de eletricista. (mão de obra) | 3.762 | 30.78 | 115.79 |
| % | % | Custos diretos complementares | 2 % | 1763.38 | 35.27 |
|  |  | Custos diretos |  |  | 1798.65 |
