# Sistema centralizado de controle Easyzone

- Propriedade do ficheiro: CYPE INGENIEROS, S.A.
- Formato: FIEBDC-3/2002
- Âmbito geográfico: Brasil
- Moeda: BRL
- Custos indiretos: 3.00 %
- Despesas gerais: 13.00 %
- Lucro: 6.00 %
- IVA: 17.00 %

## I Instalações

### IB Sistemas de climatização

#### IBZ Sistema Airzone

**IBZ006** Un Sistema centralizado de controle Easyzone.
Sistema centralizado de controle Easyzone "AIRZONE", formado por, com plenum para ligação à saída de ar retangular de unidade interior de ar condicionado Daikin, com 2 embocaduras tubulares com comportas motorizadas, para ligação a dutos tubulares flexíveis de distribuição de ar, ionizadores para purificação do ar e sensores de qualidade do ar nas comportas motorizadas, com placa central de sistema, interface de comunicações da central do sistema com o equipamento de dutos zonificadas e entrada de ar para ventilação mecânica controlada (VMC) de 150 mm de diâmetro, Easyzone CAI Standard + VMC AZEZ8DAST01XS2, interface de controle centralizado de usuário, Webserver Airzone Cloud AZX6WSC5GER, cabeças termostáticas, cabo elétrico com condutor de cobre eletrolítico recozido sem estanhar, de 2x0,5+2x0,22 mm² de seção, AZX6CABLEBUS15.
Inclui: Marcação. Colocação e fixação da central do sistema. Colocação e fixação dos acessórios. Colocação e fixação do plenum motorizado. Colocação e fixação do tubo de proteção dos cabos. Colocação dos cabos. Ligação elétrica.
Critério de medição de projeto: Número de unidades previstas, segundo documentação gráfica de Projeto.
Critério de quantitativos de obra: Medir-se-á o número de unidades realmente executadas segundo especificações de Projeto.

| Código | Un | Descrição | Rendimento | Preço | Importância |
|---|---|---|---|---|---|
| mt42air249apa | Un | Plenum para ligação à saída de ar retangular de unidade interior de ar condicionado Daikin, com 2 embocaduras tubulares com comportas motorizadas, para ligação a dutos tubulares flexíveis de distribuição de ar, ionizadores para purificação do ar e sensores de qualidade do ar nas comportas motorizadas, com placa central de sistema, interface de comunicações da central do sistema com o equipamento de dutos zonificadas e entrada de ar para ventilação mecânica controlada (VMC) de 150 mm de diâmetro, Easyzone CAI Standard + VMC AZEZ8DAST01XS2 "AIRZONE". (material) | 1.000 | 7085.37 | 7085.37 |
| mt42air715a | Un | Interface de controle centralizado de usuário, Webserver Airzone Cloud AZX6WSC5GER "AIRZONE", para controle através de navegador web ou através da App Airzone Cloud para smartphones e tablets, com ligação à rede sem fios através de Wi-Fi Dual 2.4-5 GHz, alimentação externa, e com as seguintes funcionalidades: controle de até 32 sistemas, controle dos diferentes parâmetros de zona (temperatura ambiente e de setpoint e modo de funcionamento), programações horárias das temperaturas de zona e de modo, multiutilizador e multissessão, actualização remota do firmware do Webserver e dos sistemas ligados, gestão e solução remota de erros do sistema. (material) | 1.000 | 1044.72 | 1044.72 |
| mt35tpt010ae | m | Tubo rígido de PVC VD-M de 16 mm de diâmetro exterior e 1,3 mm de espessura. Resistência à compressão 750 N, resistência ao impacto 2 joules, temperatura de trabalho -5°C até 60°C, classificação 3321, com o preço incrementado em 20% relativamente a acessórios e peças especiais. (material) | 10.000 | 2.09 | 20.90 |
| mt42air900a | m | Cabo elétrico com condutor de cobre eletrolítico recozido sem estanhar, de 2x0,5+2x0,22 mm² de seção, AZX6CABLEBUS15 "AIRZONE", com isolamento de PVC/A, fornecido em rolos de 15 m (material) | 10.000 | 6.70 | 67.00 |
| mo005 | h | Instalador de ar condicionado. (mão de obra) | 0.418 | 40.91 | 17.10 |
| mo104 | h | Ajudante de instalador de ar condicionado. (mão de obra) | 0.334 | 30.78 | 10.28 |
| % | % | Custos diretos complementares | 2 % | 8245.37 | 164.91 |
|  |  | Custos diretos |  |  | 8410.28 |
