# Caldeira a gás, doméstica, de condensação, de pé, para aquecimento e água quente

- Propriedade do ficheiro: CYPE INGENIEROS, S.A.
- Formato: FIEBDC-3/2002
- Âmbito geográfico: Brasil
- Moeda: BRL
- Custos indiretos: 3.00 %
- Despesas gerais: 13.00 %
- Lucro: 6.00 %
- IVA: 17.00 %

## I Instalações

### IC Aquecimento, refrigeração, climatização e água quente

#### ICG Caldeiras a gás

**ICG230** Un Caldeira a gás, doméstica, de condensação, de pé, para aquecimento e água quente
Caldeira de pé, de condensação com recuperador de aço inoxidável, com corpo de fundição de alumínio/silício e queimador pressurizado modulante a gás, eficiência energética classe A, potência de aquecimento de 6,1 a 30 kW, dimensões 820x600x795 mm, quadro de regulação e cronotermostato modulante com sonda de temperatura exterior, vazão mássico de gás queimado 13,1 kg/s a carga total e 2,6 kg/s a carga parcial, com conteúdo de CO2 9,1% a carga total e 9,3% a carga parcial, pressão de impulsão disponível 100 Pa, temperatura de impulsão até 100°C, conteúdo de água 27,4 l, kit de ligação de caldeira a gás a coletor ou sistema de pressurização, kit de segurança para caldeira a gás, kit de ligação de caldeira a gás a vaso de expansão, com Reservatório com permutador vertical de solo, para produção de água quente em combinação com caldeira, de 160 l, com kit de ligação hidráulica para ligar a caldeira ao reservatório, sem incluir o duto para evacuação dos produtos da combustão. Totalmente montada, ligada e testada.
Inclui: Marcação. Disposição dos elementos. Montagem da caldeira e dos seus acessórios. Ligação com as redes de abastecimento de água, de gás, de saneamento e elétrica, e com o duto de evacuação dos produtos de combustão. Colocação em funcionamento.
Critério de medição de projeto: Número de unidades previstas, segundo documentação gráfica de Projeto.
Critério de quantitativos de obra: Medir-se-á o número de unidades realmente executadas segundo especificações de Projeto.

| Código | Un | Descrição | Rendimento | Preço | Importância |
|---|---|---|---|---|---|
| mt38cpj120e | Un | Caldeira de pé, de condensação com recuperador de aço inoxidável, com corpo de fundição de alumínio/silício e queimador pressurizado modulante a gás, eficiência energética classe A, potência de aquecimento de 6,1 a 30 kW, dimensões 820x600x795 mm, quadro de regulação e cronotermostato modulante com sonda de temperatura exterior, vazão mássico de gás queimado 13,1 kg/s a carga total e 2,6 kg/s a carga parcial, com conteúdo de CO2 9,1% a carga total e 9,3% a carga parcial, pressão de impulsão disponível 100 Pa, temperatura de impulsão até 100°C, conteúdo de água 27,4 l. (material) | 1.000 | 29056.39 | 29056.39 |
| mt38cqj521a | Un | Kit de segurança para caldeira a gás, composto por manômetro, válvula de segurança e purgador de ar. (material) | 1.000 | 1168.78 | 1168.78 |
| mt38cqj531a | Un | Kit de ligação de caldeira a gás a vaso de expansão, com válvula de enchimento e vazamento. (material) | 1.000 | 744.36 | 744.36 |
| mt38cqj575a | Un | Reservatório com permutador vertical de solo, para produção de água quente em combinação com caldeira, de 160 l, de aço esmaltado, com permutador de uma serpentina, eficiência energética classe B, com isolamento térmico de espuma rígida de poliuretano, proteção contra a corrosão com ânodo de magnésio e controle de temperatura por sonda NTC. (material) | 1.000 | 5321.57 | 5321.57 |
| mt38cqj582a | Un | Kit de ligação hidráulica para ligar a caldeira ao reservatório. (material) | 1.000 | 2089.45 | 2089.45 |
| mt38www012 | Un | Material auxiliar para instalações de aquecimento e água quente (material) | 1.000 | 14.06 | 14.06 |
| mo004 | h | Montador de instalações de calefação. (mão de obra) | 2.696 | 40.91 | 110.29 |
| mo103 | h | Ajudante de montador de instalações de calefação. (mão de obra) | 2.696 | 30.78 | 82.98 |
| % | % | Custos diretos complementares | 2 % | 38587.88 | 771.76 |
|  |  | Custos diretos |  |  | 39359.64 |
