# Caldeira a carvão ou lenha

- Propriedade do ficheiro: CYPE INGENIEROS, S.A.
- Formato: FIEBDC-3/2002
- Âmbito geográfico: Brasil
- Moeda: BRL
- Custos indiretos: 3.00 %
- Despesas gerais: 13.00 %
- Lucro: 6.00 %
- IVA: 17.00 %

## I Instalações

### IC Aquecimento, refrigeração, climatização e água quente

#### ICJ Caldeiras a carvão ou lenha

**ICJ010** Un Caldeira a carvão ou lenha.
Caldeira para a combustão de lenha, potência nominal de 9,9 a 22 kW, com corpo de 1590x670x1370 mm, isolamento térmico, câmara de combustão, de duplo vórtice, de concreto refratário, regulação de potência por controle de temperatura de fumos, ventilador extrator com controle de revoluções, permutador de calor de tubos verticais com mecanismo de limpeza automática, gaveta para coleta e extração de cinzas pela parte frontal da caldeira, controle da combustão através de sonda integrada, aproveitamento do calor residual, equipamento de limpeza, sistema de comando integrado, para o controle do reservatório de inércia e do sistema de elevação da temperatura de retorno, abertura da porta pela esquerda, sistema de elevação da temperatura de retorno acima de 55°C, composto por válvula motorizada de 3 vias de 1" de diâmetro e bomba de circulação, limitador térmico de segurança, regulado a 95°C, regulador de tiragem de 150 mm de diâmetro, com clapeta anti-explosão, ligação anti-vibração para duto de fumos de 150 mm de diâmetro, acendimento automático, sem incluir o duto para evacuação dos produtos da combustão. Totalmente montada, ligada e colocada em funcionamento pela empresa instaladora para a verificação do seu correto funcionamento.
Inclui: Marcação através de molde. Disposição dos elementos. Montagem da caldeira e dos seus acessórios. Ligação ao duto de evacuação. Colocação em funcionamento.
Critério de medição de projeto: Número de unidades previstas, segundo documentação gráfica de Projeto.
Critério de quantitativos de obra: Medir-se-á o número de unidades realmente executadas segundo especificações de Projeto.

| Código | Un | Descrição | Rendimento | Preço | Importância |
|---|---|---|---|---|---|
| mt38cbh310ba | Un | Caldeira para a combustão de lenha, potência nominal de 9,9 a 22 kW, com corpo de 1590x670x1370 mm, isolamento térmico, câmara de combustão, de duplo vórtice, de concreto refratário, regulação de potência por controle de temperatura de fumos, ventilador extrator com controle de revoluções, permutador de calor de tubos verticais com mecanismo de limpeza automática, gaveta para coleta e extração de cinzas pela parte frontal da caldeira, controle da combustão através de sonda integrada, aproveitamento do calor residual, equipamento de limpeza, sistema de comando integrado, para o controle do reservatório de inércia e do sistema de elevação da temperatura de retorno, abertura da porta pela esquerda. (material) | 1.000 | 42249.56 | 42249.56 |
| mt38cbh085aaa | Un | Sistema de elevação da temperatura de retorno acima de 55°C, composto por válvula motorizada de 3 vias de 1" de diâmetro e bomba de circulação, para evitar condensações e deposições de fuligem no interior da caldeira. (material) | 1.000 | 3734.89 | 3734.89 |
| mt38cbh096a | Un | Regulador de tiragem de 150 mm de diâmetro, com clapeta anti-explosão, para caldeira. (material) | 1.000 | 2089.45 | 2089.45 |
| mt38cbh091b | Un | Ligação anti-vibração para duto de fumos de 150 mm de diâmetro. (material) | 1.000 | 1416.91 | 1416.91 |
| mt38cbh098a | Un | Acendimento automático, para caldeira a lenha. (material) | 1.000 | 6007.16 | 6007.16 |
| mt38cbh100h | Un | Colocação em funcionamento e formação no manuseio de caldeira a lenha. (material) | 1.000 | 2285.33 | 2285.33 |
| mo004 | h | Montador de instalações de calefação. (mão de obra) | 4.180 | 40.91 | 171.00 |
| mo103 | h | Ajudante de montador de instalações de calefação. (mão de obra) | 4.180 | 30.78 | 128.66 |
| % | % | Custos diretos complementares | 2 % | 58082.96 | 1161.66 |
|  |  | Custos diretos |  |  | 59244.62 |
