# Recuperador de calor ar-ar, com bomba de calor e bateria de água. Instalação em solo

- Propriedade do ficheiro: CYPE INGENIEROS, S.A.
- Formato: FIEBDC-3/2002
- Âmbito geográfico: Brasil
- Moeda: BRL
- Custos indiretos: 3.00 %
- Despesas gerais: 13.00 %
- Lucro: 6.00 %
- IVA: 17.00 %

## I Instalações

### IC Aquecimento, refrigeração, climatização e água quente

#### ICR Sistemas de condução de ar

**ICR105** Un Recuperador de calor ar-ar, com bomba de calor e bateria de água. Instalação em solo.
Recuperador de calor ar-ar, com bomba de calor para gás R-410A, vazão de ar nominal 21000 m³/h, dimensões 2500x4410x2845 mm, peso 2150 kg, pressão estática de ar nominal 250 Pa, pressão sonora a 1 m 91 dBA, alimentação trifásica a 400 V, eficiência de recuperação calorífica 73,5%, potência calorífica de recuperação 162,8 kW, potência calorífica do compressor 102,7 kW, potência calorífica total 265,5 kW, COP 7,5 (temperatura do ar exterior -10°C com umidade relativa de 90% e temperatura ambiente 22°C com umidade relativa de 50%), eficiência de recuperação frigorífica 60,7%, potência frigorífica de recuperação 24,2 kW, potência frigorífica do compressor 100,5 kW, potência frigorífica total 124,7 kW, EER 3 (temperatura do ar exterior 32°C com umidade relativa de 50% e temperatura ambiente 26°C com umidade relativa de 50%), com permutador de placas de liga de alumínio de fluxo cruzado, ventiladores de aspiração individual com pás recuadas acoplados diretamente a motores eletrônicos tipo EC Inverter, bypass com motor de acionamento da comporta por correia para alteração de modo de operação de recuperação a free-cooling, estrutura de perfis de alumínio extrudido, painéis de fecho de aço pré-pintado RAL 9002, de 42 mm de espessura, tipo sanduíche, com juntas de estanqueidade especiais e isolamento de lã mineral, filtro de ar classe F7 na entrada de ar exterior, filtro de ar classe M5 no retorno de ar do interior, acesso aos ventiladores e aos filtros de ar através dos painéis de inspeção, possibilidade de acesso lateral aos filtros, baterias de evaporação e de condensação de liga de cobre e alumínio, compressor rotativo tipo EC Inverter, quadro de distribuição no interior da unidade e controle remoto modelo RCT para a regulação da ventilação e da temperatura, para a supervisão do estado dos filtros de ar, programação semanal, gestão das funções de descongelação e anti-gelo para o módulo opcional com bateria de água e integração com BMS através de protocolo de comunicação Modbus e bus de comunicação RS-485, com módulo com bateria de água, para aquecimento e refrigeração. Instalação em solo.
Inclui: Marcação. Colocação e fixação. Ligação com a rede elétrica. Ligação com a rede de abastecimento de água. Verificação do seu correto funcionamento.
Critério de medição de projeto: Número de unidades previstas, segundo documentação gráfica de Projeto.
Critério de quantitativos de obra: Medir-se-á o número de unidades realmente executadas segundo especificações de Projeto.

| Código | Un | Descrição | Rendimento | Preço | Importância |
|---|---|---|---|---|---|
| mt42lmf060g | Un | Recuperador de calor ar-ar, com bomba de calor para gás R-410A, vazão de ar nominal 21000 m³/h, dimensões 2500x4410x2845 mm, peso 2150 kg, pressão estática de ar nominal 250 Pa, pressão sonora a 1 m 91 dBA, alimentação trifásica a 400 V, eficiência de recuperação calorífica 73,5%, potência calorífica de recuperação 162,8 kW, potência calorífica do compressor 102,7 kW, potência calorífica total 265,5 kW, COP 7,5 (temperatura do ar exterior -10°C com umidade relativa de 90% e temperatura ambiente 22°C com umidade relativa de 50%), eficiência de recuperação frigorífica 60,7%, potência frigorífica de recuperação 24,2 kW, potência frigorífica do compressor 100,5 kW, potência frigorífica total 124,7 kW, EER 3 (temperatura do ar exterior 32°C com umidade relativa de 50% e temperatura ambiente 26°C com umidade relativa de 50%), com permutador de placas de liga de alumínio de fluxo cruzado, ventiladores de aspiração individual com pás recuadas acoplados diretamente a motores eletrônicos tipo EC Inverter, bypass com motor de acionamento da comporta por correia para alteração de modo de operação de recuperação a free-cooling, estrutura de perfis de alumínio extrudido, painéis de fecho de aço pré-pintado RAL 9002, de 42 mm de espessura, tipo sanduíche, com juntas de estanqueidade especiais e isolamento de lã mineral, filtro de ar classe F7 na entrada de ar exterior, filtro de ar classe M5 no retorno de ar do interior, acesso aos ventiladores e aos filtros de ar através dos painéis de inspeção, possibilidade de acesso lateral aos filtros, baterias de evaporação e de condensação de liga de cobre e alumínio, compressor rotativo tipo EC Inverter, quadro de distribuição no interior da unidade e controle remoto modelo RCT para a regulação da ventilação e da temperatura, para a supervisão do estado dos filtros de ar, programação semanal, gestão das funções de descongelação e anti-gelo para o módulo opcional com bateria de água e integração com BMS através de protocolo de comunicação Modbus e bus de comunicação RS-485. (material) | 1.000 | 893291.45 | 893291.45 |
| mt42lmf542g | Un | Módulo com bateria de água, para aquecimento e refrigeração, com válvula motorizada de 3 vias, modulante. (material) | 1.000 | 77185.53 | 77185.53 |
| mo005 | h | Instalador de ar condicionado. (mão de obra) | 1.777 | 40.91 | 72.70 |
| mo104 | h | Ajudante de instalador de ar condicionado. (mão de obra) | 1.777 | 30.78 | 54.70 |
| % | % | Custos diretos complementares | 2 % | 970604.38 | 19412.09 |
|  |  | Custos diretos |  |  | 990016.47 |
