# Unidade compacta água-ar-água bomba de calor de produção simultânea de água fria e de água quente, sistema 4 tubos, para instalação no exterior

- Propriedade do ficheiro: CYPE INGENIEROS, S.A.
- Formato: FIEBDC-3/2002
- Âmbito geográfico: Brasil
- Moeda: BRL
- Custos indiretos: 3.00 %
- Despesas gerais: 13.00 %
- Lucro: 6.00 %
- IVA: 17.00 %

## I Instalações

### IC Aquecimento, refrigeração, climatização e água quente

#### ICV Unidades centrais para aquecimento, refrigeração, climatização e água quente

**ICV005** Un Unidade compacta água-ar-água bomba de calor de produção simultânea de água fria e de água quente, sistema 4 tubos, para instalação no exterior.
Unidade compacta água-ar-água bomba de calor de produção simultânea de água fria e de água quente, sistema de quatro tubos, potência frigorífica nominal de 96,8 kW e potência calorífica nominal de 136,4 kW, (temperatura de saída da água fria: 7°C, salto térmico: 5°C, e temperatura de saída da água quente: 50°C), vazão de água nominal de 16,7 m³/h, vazão de ar nominal de 52000 m³/h e potência sonora de 69,2 dBA; com interruptor de vazão, com refrigerante R-407C, com manômetros, termômetros, válvula de segurança, purgador, filtro, para instalação no exterior. Totalmente montada, ligada e colocada em funcionamento pela empresa instaladora para a verificação do seu correto funcionamento.
Critérios considerados na determinação do preço da unidade de obra: O preço não inclui os elementos anti-vibratórios de piso.
Inclui: Implantação da unidade. Colocação e fixação da unidade e respectivos acessórios. Ligação com as redes de abastecimento de água, elétrica e de coleta de condensados. Colocação em funcionamento.
Critério de medição de projeto: Número de unidades previstas, segundo documentação gráfica de Projeto.
Critério de quantitativos de obra: Medir-se-á o número de unidades realmente executadas segundo especificações de Projeto.

| Código | Un | Descrição | Rendimento | Preço | Importância |
|---|---|---|---|---|---|
| mt42bcc200h | Un | Unidade compacta água-ar-água bomba de calor de produção simultânea de água fria e de água quente, sistema de quatro tubos, potência frigorífica nominal de 96,8 kW e potência calorífica nominal de 136,4 kW, (temperatura de saída da água fria: 7°C, salto térmico: 5°C, e temperatura de saída da água quente: 50°C), vazão de água nominal de 16,7 m³/h, vazão de ar nominal de 52000 m³/h e potência sonora de 69,2 dBA; com interruptor de vazão. (material) | 1.000 | 197162.76 | 197162.76 |
| mt37www060j | Un | Filtro de retenção de resíduos de latão, com peneiro de aço inoxidável com perfurações de 0,5 mm de diâmetro, com rosca de 2 1/2", para uma pressão máxima de funcionamento de 16 bar e uma temperatura máxima de 110°C. (material) | 2.000 | 239.77 | 479.54 |
| mt37www050h | Un | União anti-vibração, de borracha, com rosca de 2 1/2", para uma pressão máxima de funcionamento de 10 bar. (material) | 4.000 | 254.69 | 1018.76 |
| mt42www040 | Un | Manômetro com banho de glicerina e diâmetro de esfera de 100 mm, com tomada vertical, para montagem roscado de 1/2", escala de pressão de 0 a 5 bar. (material) | 4.000 | 289.91 | 1159.64 |
| mt37sgl020d | Un | Purgador automático de ar com bóia e rosca de 1/2" de diâmetro, corpo e tampa de latão, para uma pressão máxima de funcionamento de 10 bar e uma temperatura máxima de 110°C. (material) | 2.000 | 26.12 | 52.24 |
| mt42www050 | Un | Termômetro bimetálico, diâmetro de esfera de 100 mm, com tomada vertical, com bainha de 1/2", escala de temperatura de 0 a 120°C. (material) | 4.000 | 366.33 | 1465.32 |
| mt37svs010h | Un | Válvula de segurança, de latão, com rosca de 3/4" de diâmetro, regulada a 4 bar de pressão. (material) | 2.000 | 25.34 | 50.68 |
| mo005 | h | Instalador de ar condicionado. (mão de obra) | 19.757 | 40.91 | 808.26 |
| mo104 | h | Ajudante de instalador de ar condicionado. (mão de obra) | 19.757 | 30.78 | 608.12 |
| % | % | Custos diretos complementares | 2 % | 202805.32 | 4056.11 |
|  |  | Custos diretos |  |  | 206861.43 |
