# Unidade água-água, bomba de calor geotérmica, para refrigeração

- Propriedade do ficheiro: CYPE INGENIEROS, S.A.
- Formato: FIEBDC-3/2002
- Âmbito geográfico: Brasil
- Moeda: BRL
- Custos indiretos: 3.00 %
- Despesas gerais: 13.00 %
- Lucro: 6.00 %
- IVA: 17.00 %

## I Instalações

### IC Aquecimento, refrigeração, climatização e água quente

#### ICV Unidades centrais para aquecimento, refrigeração, climatização e água quente

**ICV205** Un Unidade água-água, bomba de calor geotérmica, para refrigeração.
Unidade água-água de refrigeração, geotérmica, alimentação trifásica a 400 V, potência calorífica nominal 213,28 kW (temperatura de entrada da água ao condensador 40°C, temperatura de saída da água do condensador 45°C, temperatura de entrada da água o evaporador 12°C, temperatura de saída da água do evaporador 7°C), potência frigorífica nominal 181,9 kW (temperatura de entrada da água o evaporador 12°C, temperatura de saída da água do evaporador 7°C, temperatura de entrada da água ao condensador 30°C, temperatura de saída da água do condensador 35°C) (EER 4,53), potência sonora 76 dBA, dimensões 1201x883x2380 mm, peso 1190 kg, para gás R-410A, com envolvente e painéis de chapa de aço galvanizado, compressores herméticos de tipo scroll, suportes anti-vibratórios, permutadores de placas soldadas de aço inoxidável AISI 316 com isolamento térmico, válvula de expansão termostática, elementos de segurança de alta e baixa pressão do refrigerante, válvulas de segurança no circuito frigorífico, sondas de temperatura, transdutor de pressão, controlador de vazão de água, quadro de distribuição e módulo eletrônico de controle. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bcg020t | Un | Unidade água-água de refrigeração, geotérmica, alimentação trifásica a 400 V, potência calorífica nominal 213,28 kW (temperatura de entrada da água ao condensador 40°C, temperatura de saída da água do condensador 45°C, temperatura de entrada da água o evaporador 12°C, temperatura de saída da água do evaporador 7°C), potência frigorífica nominal 181,9 kW (temperatura de entrada da água o evaporador 12°C, temperatura de saída da água do evaporador 7°C, temperatura de entrada da água ao condensador 30°C, temperatura de saída da água do condensador 35°C) (EER 4,53), potência sonora 76 dBA, dimensões 1201x883x2380 mm, peso 1190 kg, para gás R-410A, com envolvente e painéis de chapa de aço galvanizado, compressores herméticos de tipo scroll, suportes anti-vibratórios, permutadores de placas soldadas de aço inoxidável AISI 316 com isolamento térmico, válvula de expansão termostática, elementos de segurança de alta e baixa pressão do refrigerante, válvulas de segurança no circuito frigorífico, sondas de temperatura, transdutor de pressão, controlador de vazão de água, quadro de distribuição e módulo eletrônico de controle. (material) | 1.000 | 728446.01 | 728446.01 |
| mt37www040e | Un | União anti-vibração, de borracha, com flanges DN 80 mm, para uma pressão máxima de funcionamento de 10 bar. (material) | 4.000 | 200.14 | 800.56 |
| mt42www050 | Un | Termômetro bimetálico, diâmetro de esfera de 100 mm, com tomada vertical, com bainha de 1/2", escala de temperatura de 0 a 120°C. (material) | 2.000 | 366.33 | 732.66 |
| mt37sve005i | Un | Registro de esfera, DN 80 mm, corpo de ferro e bola de latão, com flanges. (material) | 4.000 | 616.47 | 2465.88 |
| mo005 | h | Instalador de ar condicionado. (mão de obra) | 20.900 | 40.91 | 855.02 |
| mo104 | h | Ajudante de instalador de ar condicionado. (mão de obra) | 20.900 | 30.78 | 643.30 |
| % | % | Custos diretos complementares | 2 % | 733943.43 | 14678.87 |
|  |  | Custos diretos |  |  | 748622.30 |
