# Grupo eletrógeno

- Propriedade do ficheiro: CYPE INGENIEROS, S.A.
- Formato: FIEBDC-3/2002
- Âmbito geográfico: Brasil
- Moeda: BRL
- Custos indiretos: 3.00 %
- Despesas gerais: 13.00 %
- Lucro: 6.00 %
- IVA: 17.00 %

## I Instalações

### IE Elétricas

#### IER Geradores de energia elétrica

**IER010** Un Grupo eletrógeno.
Grupo eletrógeno de funcionamento manual, com motor diesel, MTU e alternador Stamford trifásico de 230/400 V de tensão e 50 Hz de frequência a 1500 r.p.m. sem quadro de distribuição, de 745 kVA de potência prime (PRP) e 822 kVA de potência de emergência (LTP), de 4214x1690x2440 mm, formado por um conjunto de motor e alternador sobre caixilho de aço de alta resistência, revestido com uma camada de fosfato de zinco e acabamento com tinta de poliéster, motor refrigerado por água com ventilador mecânico, alternador de carga de bateria com aterramento, bateria de arranque com proteção de bornes, conector para haste de aterramento (não incluída neste preço), proteções de segurança em partes quentes, móveis e com eletricidade, bomba manual para extração de óleo do cárter do motor. Inclusive acessórios necessários para a sua correta instalação. Totalmente montado, ligado e colocado em funcionamento pela empresa instaladora para a verificação do seu correto funcionamento.
Inclui: Montagem, fixação e nivelação. Ligação e colocação em funcionamento.
Critério de medição de projeto: Número de unidades previstas, segundo documentação gráfica de Projeto.
Critério de quantitativos de obra: Medir-se-á o número de unidades realmente executadas segundo especificações de Projeto.

| Código | Un | Descrição | Rendimento | Preço | Importância |
|---|---|---|---|---|---|
| mt35gei220aa | Un | Grupo eletrógeno de funcionamento manual, com motor diesel, MTU e alternador Stamford trifásico de 230/400 V de tensão e 50 Hz de frequência a 1500 r.p.m. sem quadro de distribuição, de 745 kVA de potência prime (PRP) e 822 kVA de potência de emergência (LTP), de 4214x1690x2440 mm, formado por um conjunto de motor e alternador sobre caixilho de aço de alta resistência, revestido com uma camada de fosfato de zinco e acabamento com tinta de poliéster, motor refrigerado por água com ventilador mecânico, alternador de carga de bateria com aterramento, bateria de arranque com proteção de bornes, conector para haste de aterramento (não incluída neste preço), proteções de segurança em partes quentes, móveis e com eletricidade, bomba manual para extração de óleo do cárter do motor. (material) | 1.000 | 770167.74 | 770167.74 |
| mo003 | h | Eletricista. (mão de obra) | 1.609 | 40.91 | 65.82 |
| mo102 | h | Ajudante de eletricista. (mão de obra) | 1.609 | 30.78 | 49.53 |
| % | % | Custos diretos complementares | 2 % | 770283.09 | 15405.66 |
|  |  | Custos diretos |  |  | 785688.75 |
