# Ramal de ligação de abastecimento de água potável

- Propriedade do ficheiro: CYPE INGENIEROS, S.A.
- Formato: FIEBDC-3/2002
- Âmbito geográfico: Brasil
- Moeda: BRL
- Custos indiretos: 3.00 %
- Despesas gerais: 13.00 %
- Lucro: 6.00 %
- IVA: 17.00 %

## I Instalações

### IF Abastecimento de água

#### IFA Ramais de ligação

**IFA010** Un Ramal de ligação de abastecimento de água potável.
Ramal de ligação enterrado para abastecimento de água potável de 2 m de comprimento, que une a rede geral de distribuição de água potável da empresa abastecedora com a instalação geral do edifício, contínuo em todo o seu comprimento sem uniões intermediárias não visitáveis, constituído por tubo de polietileno PE 100, de 63 mm de diâmetro exterior, PN=10 atm e 3,8 mm de espessura, colocado sobre leito de areia de 15 cm de espessura, no fundo da vala previamente escavada, devidamente compactada e nivelada com compactador (tipo sapo) de condução manual, enchimento lateral compactando até metade do diâmetro do tubo e posterior enchimento com a mesma areia até 10 cm por cima da geratriz superior do tubo; abraçadeira de tomada em carga colocada sobre a rede geral de distribuição que serve de ligação entre o ramal de ligação e a rede e registro de esfera de de diâmetro com manípulo de encaixe quadrado colocado com união, situada junto à edificação, fora dos limites da propriedade, alojado na caixa de visita de dimensões interiores 72x60x83 cm de alvenaria, construída com alvenaria de bloco perfurado tosco a meia vez, assente com argamassa de cimento, confeccionada em obra, dosificação 1:6, colocada sobre lastro de concreto simples C20 classe de agressividade ambiental I e tipo de ambiente rural, brita 1, consistência S50 de 15 cm de espessura, rebocada e afagada pelo interior com argamassa de cimento, confeccionada em obra, com aditivo hidrófugo, dosificação 1:3 e fechada superiormente com marco e tampa de ferro fundido dúctil. Inclusive concreto simples C20 classe de agressividade ambiental I e tipo de ambiente rural, brita 1, consistência S50 para a posterior reposição do piso existente, acessórios e peças especiais.
Critérios considerados na determinação do preço da unidade de obra: O preço não inclui a escavação nem o enchimento principal.
Inclui: Implantação do percurso do ramal de ligação, coordenado com as restantes instalações ou elementos que possam ter interferências. Ruptura do piso com compressor. Eliminação das terras soltas do fundo da escavação. Concretagem e compactação do concreto na execução da base. Execução de alvenaria com blocos, previamente humedecidos, assentes com argamassa de cimento. Emboço e brunidura com argamassa a base e as paredes interiores da caixa. Descarga da areia no fundo da vala. Colocação da tubulação. Montagem do registro. Execução do enchimento envolvente. União do ramal de ligação com a rede geral do município. Reposição do piso.
Critério de medição de projeto: Número de unidades previstas, segundo documentação gráfica de Projeto.
Critério de quantitativos de obra: Medir-se-á o número de unidades realmente executadas segundo especificações de Projeto.

| Código | Un | Descrição | Rendimento | Preço | Importância |
|---|---|---|---|---|---|
| mt10hmf060ana | m³ | Concreto simples C20 classe de agressividade ambiental I e tipo de ambiente rural, brita 1, consistência S50, dosado em central, segundo ABNT NBR 8953. (material) | 0.314 | 316.08 | 99.25 |
| mt01ara010a | m³ | Areia com granulometria de 0 a 5 mm de diâmetro, limpa. (material) | 0.244 | 40.28 | 9.83 |
| mt37www105I | Un | Abraçadeira de tomada em carga de ferro fundido dúctil com recobrimento de resina epóxi, para tubos de polietileno ou de PVC de 160 mm de diâmetro exterior, com tomada para ligação roscada de 2" de diâmetro, PN=16 atm, com juntas elásticas de EPDM. (material) | 1.000 | 437.57 | 437.57 |
| mt37tpa011f | m | Ramal de ligação de polietileno PE 100, de 63 mm de diâmetro exterior, PN=10 atm e 3,8 mm de espessura, inclusive acessórios de ligação e peças especiais. (material) | 2.000 | 12.87 | 25.74 |
| mt04lpt010c | Un | Bloco cerâmico furado duplo, para revestir, 30x20x9 cm, densidade 746 kg/m³. (material) | 45.000 | 0.71 | 31.95 |
| mt08aaa010a | m³ | Água. (material) | 0.014 | 3.79 | 0.05 |
| mt01arg005a | t | Areia de pedreira, para argamassa preparada em obra. (material) | 0.092 | 50.71 | 4.67 |
| mt08cem002 | kg | Cimento cinza em sacos. (material) | 22.860 | 0.63 | 14.40 |
| mt08adt010 | kg | Aditivo hidrófugo para impermeabilização de argamassas ou concretos. (material) | 0.354 | 3.03 | 1.07 |
| mt37aar010d | Un | Marco e tampa de ferro fundido dúctil de 60x60 cm, segundo Companhia Abastecedora. (material) | 1.000 | 193.31 | 193.31 |
| mt37sve030g | Un | Registro de esfera de latão niquelado para enroscar de 2", com manípulo de encaixe quadrado. (material) | 1.000 | 148.66 | 148.66 |
| mt11var300 | m | Tubo de PVC liso, de vários diâmetros. (material) | 0.300 | 19.26 | 5.78 |
| mq05pdm010a | h | Compressor portátil elétrico 2 m³/min de vazão. (equipamento) | 0.420 | 15.70 | 6.59 |
| mq05mai030 | h | Martelo pneumático. (equipamento) | 0.420 | 16.81 | 7.06 |
| mq02rop020 | h | Apiloador (Saltitão) de condução manual, de 80 kg, com placa de 30x30 cm. (equipamento) | 0.402 | 14.42 | 5.80 |
| mq06hor010 | h | Betoneira elétrica com uma capacidade de amassamento de 160 l. (equipamento) | 0.042 | 12.69 | 0.53 |
| au00auh040 |  | Vibrador de concreto, elétrico. | 1.000 | 0.00 | 0.00 |
| mo020 | h | Pedreiro. (mão de obra) | 2.085 | 32.24 | 67.22 |
| mo113 | h | Auxiliar de serviços gerais. (mão de obra) | 2.113 | 27.81 | 58.76 |
| mo008 | h | Encanador. (mão de obra) | 1.024 | 40.91 | 41.89 |
| mo107 | h | Ajudante de encanador. (mão de obra) | 1.024 | 30.78 | 31.52 |
| % | % | Custos diretos complementares | 4 % | 1191.65 | 47.67 |
|  |  | Custos diretos |  |  | 1239.32 |
