# Tubulação de polietileno (PE), para gás

- Propriedade do ficheiro: CYPE INGENIEROS, S.A.
- Formato: FIEBDC-3/2002
- Âmbito geográfico: Brasil
- Moeda: BRL
- Custos indiretos: 3.00 %
- Despesas gerais: 13.00 %
- Lucro: 6.00 %
- IVA: 17.00 %

## I Instalações

### IH Tubulações para fluidos

#### IHE Tubulações de polietileno

**IHE510** m Tubulação de polietileno (PE), para gás.
Tubulação formada por tubo de polietileno de alta densidade PE100, SDR11, de 40 mm de diâmetro exterior. Instalação enterrada. Inclusive acessórios e peças especiais.
Critérios considerados na determinação do preço da unidade de obra: O preço não inclui a escavação nem o enchimento da vala.
Inclui: Marcação. Colocação de tubos, acessórios e peças especiais.
Critério de medição de projeto: Comprimento medido segundo documentação gráfica de Projeto.
Critério de quantitativos de obra: Medir-se-á o comprimento realmente executado segundo especificações de Projeto.

| Código | Un | Descrição | Rendimento | Preço | Importância |
|---|---|---|---|---|---|
| mt43tpo010cd | m | Tubo de polietileno de alta densidade PE100, SDR11, de 40 mm de diâmetro exterior, fornecido em rolos, com o preço incrementado em 15% relativamente a acessórios e peças especiais, para instalações receptoras de gás. (material) | 1.000 | 12.33 | 12.33 |
| mo010 | h | Instalador de gás. (mão de obra) | 0.073 | 40.91 | 2.99 |
| mo109 | h | Ajudante de instalador de gás. (mão de obra) | 0.073 | 30.78 | 2.25 |
| % | % | Custos diretos complementares | 2 % | 17.57 | 0.35 |
|  |  | Custos diretos |  |  | 17.92 |
