# Reservatório

- Propriedade do ficheiro: CYPE INGENIEROS, S.A.
- Formato: FIEBDC-3/2002
- Âmbito geográfico: Brasil
- Moeda: BRL
- Custos indiretos: 3.00 %
- Despesas gerais: 13.00 %
- Lucro: 6.00 %
- IVA: 17.00 %

## I Instalações

### IO Contra incêndios

#### IOB Redes de incêndio

**IOB020** Un Reservatório.
Reservatório para reserva de água contra incêndios de 5000 litros de capacidade, pré-fabricado de poliéster reforçado com fibra de vidro, colocado na superfície, em posição vertical. Inclusive, registro de gaveta bruto de latão fundido, roscável, de 1" de diâmetro, para ligar com o ramal de ligação, válvula de flutuador, registro de esfera de PVC, soldável, de 50 mm de diâmetro, para esvaziamento e registro de gaveta bruto de latão fundido, roscável, de 1 1/4" de diâmetro, para ligação ao sistema de pressurização.
Inclui: Marcação. Colocação do reservatório. Montagem, ligação e verificação do seu correto funcionamento.
Critério de medição de projeto: Número de unidades previstas, segundo documentação gráfica de Projeto.
Critério de quantitativos de obra: Medir-se-á o número de unidades realmente executadas segundo especificações de Projeto.

| Código | Un | Descrição | Rendimento | Preço | Importância |
|---|---|---|---|---|---|
| mt37dps100c | Un | Reservatório de poliéster reforçado com fibra de vidro, de 5000 l, com tampa e escoadouro. (material) | 1.000 | 1430.91 | 1430.91 |
| mt37svc011e | Un | Registro de gaveta bruto de latão fundido, roscável, de 1" de diâmetro, segundo ABNT NBR 15705. (material) | 1.000 | 33.48 | 33.48 |
| mt37vfl010c | Un | Válvula de flutuador de 1" de diâmetro, para uma pressão máxima de 6 bar, com corpo de latão, bóia esférica roscada de latão e obturador de borracha. (material) | 2.000 | 202.87 | 405.74 |
| mt37sve025e | Un | Registro de esfera de PVC, soldável, de 50 mm de diâmetro, segundo ABNT NBR 15788. (material) | 1.000 | 34.89 | 34.89 |
| mt37svc011g | Un | Registro de gaveta bruto de latão fundido, roscável, de 1 1/4" de diâmetro, segundo ABNT NBR 15705. (material) | 1.000 | 45.57 | 45.57 |
| mo008 | h | Encanador. (mão de obra) | 2.090 | 40.91 | 85.50 |
| mo107 | h | Ajudante de encanador. (mão de obra) | 2.090 | 30.78 | 64.33 |
| % | % | Custos diretos complementares | 2 % | 2100.42 | 42.01 |
|  |  | Custos diretos |  |  | 2142.43 |
