# Rede de distribuição de água

- Propriedade do ficheiro: CYPE INGENIEROS, S.A.
- Formato: FIEBDC-3/2002
- Âmbito geográfico: Brasil
- Moeda: BRL
- Custos indiretos: 3.00 %
- Despesas gerais: 13.00 %
- Lucro: 6.00 %
- IVA: 17.00 %

## I Instalações

### IO Contra incêndios

#### IOB Redes de incêndio

**IOB022** m Rede de distribuição de água.
Rede aérea de distribuição de água para abastecimento dos equipamentos de extinção de incêndios, formada por tubulação de aço galvanizado com solda longitudinal, de 1" DN 25 mm de diâmetro, união roscada, sem isolamento térmico, que arranca da fonte de abastecimento de água até cada equipamento de extinção de incêndios. Inclusive material auxiliar para montagem e fixação, acessórios e peças especiais, demão de wash-primer + catalizador de pelo menos 50 microns de espessura, e duas demãos de esmalte vermelho de pelo menos 40 microns de espessura cada uma.
Inclui: Marcação do traçado da tubulação e da localização dos elementos de fixação. Disposição de tubos. Fixação do material auxiliar para montagem e fixação à obra. Raspagem e limpeza. Aplicação de wash-primer + catalizador e esmalte. Colocação de tubos.
Critério de medição de projeto: Comprimento medido segundo documentação gráfica de Projeto.
Critério de quantitativos de obra: Medir-se-á o comprimento realmente executado segundo especificações de Projeto.

| Código | Un | Descrição | Rendimento | Preço | Importância |
|---|---|---|---|---|---|
| mt08tag400d | Un | Material auxiliar para montagem e fixação das tubulações de aço galvanizado, de 1" DN 25 mm. (material) | 1.000 | 1.63 | 1.63 |
| mt08tag010ad | m | Tubo de aço galvanizado, com solda longitudinal por resistência elétrica, série M, de 1" DN 25 mm de diâmetro e 3,2 mm de espessura, com o preço incrementado em 15% relativamente a acessórios e peças especiais. (material) | 1.000 | 22.13 | 22.13 |
| mt27pfi020 | kg | Wash-primer + catalizador. (material) | 0.012 | 21.98 | 0.26 |
| mt27ess030d | kg | Esmalte sintético, cor vermelho RAL 3000, para aplicar sobre superfícies galvanizadas, aspecto brilhante. (material) | 0.031 | 24.44 | 0.76 |
| mo008 | h | Encanador. (mão de obra) | 0.293 | 40.91 | 11.99 |
| mo107 | h | Ajudante de encanador. (mão de obra) | 0.318 | 30.78 | 9.79 |
| mo038 | h | Pintor. (mão de obra) | 0.052 | 32.24 | 1.68 |
| % | % | Custos diretos complementares | 2 % | 48.24 | 0.96 |
|  |  | Custos diretos |  |  | 49.20 |
