# Válvula

- Propriedade do ficheiro: CYPE INGENIEROS, S.A.
- Formato: FIEBDC-3/2002
- Âmbito geográfico: Brasil
- Moeda: BRL
- Custos indiretos: 3.00 %
- Despesas gerais: 13.00 %
- Lucro: 6.00 %
- IVA: 17.00 %

## I Instalações

### IO Contra incêndios

#### IOB Redes de incêndio

**IOB025** Un Válvula.
Válvula de drenagem e ensaio, união com roscas, de 3/4" DN 20 mm de diâmetro, constante de descarga K de 116 (métrico).
Inclui: Montagem, ligação e verificação do seu correto funcionamento.
Critério de medição de projeto: Número de unidades previstas, segundo documentação gráfica de Projeto.
Critério de quantitativos de obra: Medir-se-á o número de unidades realmente executadas segundo especificações de Projeto.

| Código | Un | Descrição | Rendimento | Preço | Importância |
|---|---|---|---|---|---|
| mt41svc050d | Un | Válvula de drenagem e ensaio, união com roscas, de 3/4" DN 20 mm de diâmetro, constante de descarga K de 116 (métrico). (material) | 1.000 | 1587.64 | 1587.64 |
| mo008 | h | Encanador. (mão de obra) | 0.157 | 40.91 | 6.42 |
| mo107 | h | Ajudante de encanador. (mão de obra) | 0.157 | 30.78 | 4.83 |
| % | % | Custos diretos complementares | 2 % | 1598.89 | 31.98 |
|  |  | Custos diretos |  |  | 1630.87 |
