# Hidrante urbano de parede

- Propriedade do ficheiro: CYPE INGENIEROS, S.A.
- Formato: FIEBDC-3/2002
- Âmbito geográfico: Brasil
- Moeda: BRL
- Custos indiretos: 3.00 %
- Despesas gerais: 13.00 %
- Lucro: 6.00 %
- IVA: 17.00 %

## I Instalações

### IO Contra incêndios

#### IOB Redes de incêndio

**IOB030** Un Hidrante urbano de parede.
Hidrante urbano urbano de parede de 45 mm (1 1/2") e de 575x505x152 mm, composta de: armário de aço de 1,2 mm de espessura, acabamento com tinta epóxi cor vermelho RAL 3000 e porta semi-cega com janela de metacrilato de aço de 1,2 mm de espessura, acabamento com tinta epóxi cor vermelho RAL 3000; carretel metálico giratório basculante 180° permitindo a extração da mangueira em qualquer direção, pintado em vermelho epóxi, com alimentação axial; mangueira plana de 20 m de comprimento; agulheta de três posições (fechada, chuveiro e jato) construída em plástico ABS e válvula de fecho de assento de 45 mm (1 1/2"), de latão, com manômetro 0-16 bar. Instalação em superfície. Inclusive, acessórios e elementos de fixação.
Inclui: Marcação. Colocação do armário. Ligação.
Critério de medição de projeto: Número de unidades previstas, segundo documentação gráfica de Projeto.
Critério de quantitativos de obra: Medir-se-á o número de unidades realmente executadas segundo especificações de Projeto.

| Código | Un | Descrição | Rendimento | Preço | Importância |
|---|---|---|---|---|---|
| mt41bae020acg | Un | Hidrante urbano de parede de 45 mm (1 1/2") e de 575x505x152 mm, composta de: armário de aço de 1,2 mm de espessura, acabamento com tinta epóxi cor vermelho RAL 3000 e porta semi-cega com janela de metacrilato de aço de 1,2 mm de espessura, acabamento com tinta epóxi cor vermelho RAL 3000; carretel metálico giratório basculante 180° permitindo a extração da mangueira em qualquer direção, pintado em vermelho epóxi, com alimentação axial; mangueira plana de 20 m de comprimento; agulheta de três posições (fechada, chuveiro e jato) construída em plástico ABS e válvula de fecho de assento de 45 mm (1 1/2"), de latão, com manômetro 0-16 bar; para instalar na superfície. Constante de descarga K de 85 (métrico). Inclusive acessórios e elementos de fixação. (material) | 1.000 | 1538.62 | 1538.62 |
| mo008 | h | Encanador. (mão de obra) | 1.254 | 40.91 | 51.30 |
| mo107 | h | Ajudante de encanador. (mão de obra) | 1.254 | 30.78 | 38.60 |
| % | % | Custos diretos complementares | 2 % | 1628.52 | 32.57 |
|  |  | Custos diretos |  |  | 1661.09 |
