# Hidrante urbano de parede

- Propriedade do ficheiro: CYPE INGENIEROS, S.A.
- Formato: FIEBDC-3/2002
- Âmbito geográfico: Brasil
- Moeda: BRL
- Custos indiretos: 3.00 %
- Despesas gerais: 13.00 %
- Lucro: 6.00 %
- IVA: 17.00 %

## I Instalações

### IO Contra incêndios

#### IOB Redes de incêndio

**IOB030** Un Hidrante urbano de parede.
Hidrante urbano urbano de parede, de 25 mm (1") e de 680x480x215 mm, composta de: armário construído em poliéster de 1,2 mm de espessura, acabamento com tinta epóxi cor vermelho RAL 3000 e porta cega de poliéster de 1,2 mm de espessura, acabamento com tinta epóxi cor vermelho RAL 3000; carretel metálico giratório fixo, pintado em vermelho epóxi, com alimentação axial; mangueira semi-rígida de 20 m de comprimento; agulheta de três posições (fechada, chuveiro e jato) construída em plástico ABS e válvula de fecho tipo esfera de 25 mm (1"), de latão, com manômetro 0-16 bar, com boca adicional de 45 mm (1 1/2"). Instalação em superfície. Inclusive, acessórios e elementos de fixação.
Inclui: Marcação. Colocação do armário. Ligação.
Critério de medição de projeto: Número de unidades previstas, segundo documentação gráfica de Projeto.
Critério de quantitativos de obra: Medir-se-á o número de unidades realmente executadas segundo especificações de Projeto.

| Código | Un | Descrição | Rendimento | Preço | Importância |
|---|---|---|---|---|---|
| mt41bae010tEo | Un | Hidrante urbano de parede, de 25 mm (1") e de 680x480x215 mm, composta de: armário construído em poliéster de 1,2 mm de espessura, acabamento com tinta epóxi cor vermelho RAL 3000 e porta cega de poliéster de 1,2 mm de espessura, acabamento com tinta epóxi cor vermelho RAL 3000; carretel metálico giratório fixo, pintado em vermelho epóxi, com alimentação axial; mangueira semi-rígida de 20 m de comprimento; agulheta de três posições (fechada, chuveiro e jato) construída em plástico ABS e válvula de fecho tipo esfera de 25 mm (1"), de latão, com manômetro 0-16 bar; para instalar na superfície. Constante de descarga K de 42 (métrico). Inclusive acessórios e elementos de fixação. (material) | 1.000 | 4091.30 | 4091.30 |
| mt41bae200a | Un | Tomada de 45 mm (1 1/2"), com válvula de assento de latão, nípel e tampão de alumínio. (material) | 1.000 | 816.36 | 816.36 |
| mo008 | h | Encanador. (mão de obra) | 1.150 | 40.91 | 47.05 |
| mo107 | h | Ajudante de encanador. (mão de obra) | 1.150 | 30.78 | 35.40 |
| % | % | Custos diretos complementares | 2 % | 4990.11 | 99.80 |
|  |  | Custos diretos |  |  | 5089.91 |
