# Rede de ramais de descarga para utilizações complementares

- Propriedade do ficheiro: CYPE INGENIEROS, S.A.
- Formato: FIEBDC-3/2002
- Âmbito geográfico: Brasil
- Moeda: BRL
- Custos indiretos: 3.00 %
- Despesas gerais: 13.00 %
- Lucro: 6.00 %
- IVA: 17.00 %

## I Instalações

### IS Drenagem de águas

#### ISD Ramais de descarga

**ISD024** Un Rede de ramais de descarga para utilizações complementares.
Rede de ramais de descarga com resistência ao fogo, para utilizações complementares com capacidade para: tanque de lavar roupa, tomada de descarga para máquina de lavar roupa, executada com tubo de PVC, multicamada para a rede de drenagem que liga os aparelhos com a caixa com sifão e com o tubo de queda, com os diâmetros necessários para cada ponto de serviço, e caixa com sifão de PVC, de 90 mm de diâmetro, com tampa cega de aço inoxidável. Incluindo líquido de limpeza, adesivo para tubos e acessórios de PVC, material auxiliar para montagem e fixação, acessórios e peças especiais.
Inclui: Marcação do traçado da tubulação e da localização dos elementos de fixação. Disposição doa tubos. Fixação do material auxiliar para montagem e fixação à obra. Colocação de caixa com sifão. Montagem, ligação e verificação do seu correto funcionamento.
Critério de medição de projeto: Número de unidades previstas, segundo documentação gráfica de Projeto.
Critério de quantitativos de obra: Medir-se-á o número de unidades realmente executadas segundo especificações de Projeto.

| Código | Un | Descrição | Rendimento | Preço | Importância |
|---|---|---|---|---|---|
| mt36tiq010cc | m | Tubo multicamada de PVC, resistente ao fogo (reação ao fogo classe B-s1, d0 ), de 50 mm de diâmetro e 3 mm de espessura, cor cinza RAL 7037, 5 m de comprimento nominal, junta colada, com o preço incrementado em 10% relativamente a acessórios e peças especiais. (material) | 3.440 | 11.25 | 38.70 |
| mt30del010a | Un | Ponto de escoamento para eletrodoméstico, com ligação mista macho de PVC, de 40 mm de diâmetro. (material) | 1.000 | 8.42 | 8.42 |
| mt36tiq012a | l | Líquido de limpeza para colagem com adesivo de tubos e acessórios de PVC. (material) | 0.215 | 109.45 | 23.53 |
| mt36tiq013a | kg | Cola para tubos e acessórios de PVC. (material) | 0.108 | 139.48 | 15.06 |
| mt36tie010ed | m | Tubo de PVC, série B, de 90 mm de diâmetro e 3 mm de espessura, com com extremo alargado, com o preço incrementado em 15% relativamente a acessórios e peças especiais. (material) | 0.700 | 13.87 | 9.71 |
| mt36bsp010a | Un | Caixa com sifão de PVC, de 90 mm de diâmetro e 80 mm de altura, com uma entrada de 40 mm de diâmetro e uma saída de 50 mm de diâmetro, com tampa cega de aço inoxidável. (material) | 1.000 | 12.42 | 12.42 |
| mt36tiq010ca | m | Tubo multicamada de PVC, resistente ao fogo (reação ao fogo classe B-s1, d0 ), de 50 mm de diâmetro e 3 mm de espessura, cor cinza RAL 7037, 5 m de comprimento nominal, junta colada. (material) | 1.000 | 10.23 | 10.23 |
| op00ato010 |  | Parafusadeira. | 1.000 | 0.00 | 0.00 |
| op00mar010 |  | Martelo. | 1.000 | 0.00 | 0.00 |
| op00tal010 |  | Furadeira. | 1.000 | 0.00 | 0.00 |
| mo008 | h | Encanador. (mão de obra) | 4.912 | 40.91 | 200.95 |
| mo107 | h | Ajudante de encanador. (mão de obra) | 2.456 | 30.78 | 75.60 |
| % | % | Custos diretos complementares | 2 % | 394.62 | 7.89 |
|  |  | Custos diretos |  |  | 402.51 |
