# Rede de ramais de descarga para utilizações complementares

- Propriedade do ficheiro: CYPE INGENIEROS, S.A.
- Formato: FIEBDC-3/2002
- Âmbito geográfico: Brasil
- Moeda: BRL
- Custos indiretos: 3.00 %
- Despesas gerais: 13.00 %
- Lucro: 6.00 %
- IVA: 17.00 %

## I Instalações

### IS Drenagem de águas

#### ISD Ramais de descarga

**ISD024** Un Rede de ramais de descarga para utilizações complementares.
Rede de ramais de descarga, para utilizações complementares com capacidade para: tanque de lavar roupa, executada com tubo de polipropileno para a rede de drenagem que liga os aparelhos com a caixa com sifão e com o tubo de queda, com os diâmetros necessários para cada ponto de serviço, e caixa com sifão de polipropileno, de cor azul, de 110 mm de diâmetro, com tampa cega de aço inoxidável. Incluindo, material auxiliar para montagem e fixação, acessórios e peças especiais.
Inclui: Marcação do traçado da tubulação e da localização dos elementos de fixação. Disposição doa tubos. Fixação do material auxiliar para montagem e fixação à obra. Colocação de caixa com sifão. Montagem, ligação e verificação do seu correto funcionamento.
Critério de medição de projeto: Número de unidades previstas, segundo documentação gráfica de Projeto.
Critério de quantitativos de obra: Medir-se-á o número de unidades realmente executadas segundo especificações de Projeto.

| Código | Un | Descrição | Rendimento | Preço | Importância |
|---|---|---|---|---|---|
| mt36tip010bd | m | Tubo de polipropileno, de 50 mm de diâmetro e 1,8 mm de espessura, com com extremo alargado e junta elástica, com o preço incrementado em 15% relativamente a acessórios e peças especiais. (material) | 1.320 | 16.58 | 21.89 |
| mt36abn015a | Un | Tubo multicamada de polipropileno, insonorizado e resistente ao fogo (reação ao fogo classe B-s1, d0 ), livre de halogéneos, de 110 mm de diâmetro e 500 mm de comprimento, para prolongamento de caixa com sifão. (material) | 1.000 | 34.58 | 34.58 |
| mt36abn200a | Un | Caixa com sifão de polipropileno, de cor azul, de 110 mm de diâmetro, com três entradas de 40 mm de diâmetro e uma saída de 50 mm de diâmetro. (material) | 1.000 | 32.46 | 32.46 |
| mt36abn202a | Un | Tampa cega de aço inoxidável, para caixa com sifão de 110 mm de diâmetro. (material) | 1.000 | 16.97 | 16.97 |
| mt36bop012a | Un | União de dilatação de polipropileno para prolongamento de caixa com sifão, de 40 mm de diâmetro, com junta elástica. (material) | 4.000 | 6.71 | 26.84 |
| mt36bop012b | Un | União de dilatação de polipropileno para prolongamento de caixa com sifão, de 50 mm de diâmetro, com junta elástica. (material) | 1.000 | 6.98 | 6.98 |
| mt36tip010ba | m | Tubo de polipropileno, de 50 mm de diâmetro e 1,8 mm de espessura, com com extremo alargado e junta elástica. (material) | 1.000 | 14.41 | 14.41 |
| op00ato010 |  | Parafusadeira. | 1.000 | 0.00 | 0.00 |
| op00mar010 |  | Martelo. | 1.000 | 0.00 | 0.00 |
| op00tal010 |  | Furadeira. | 1.000 | 0.00 | 0.00 |
| mo008 | h | Encanador. (mão de obra) | 2.142 | 40.91 | 87.63 |
| mo107 | h | Ajudante de encanador. (mão de obra) | 1.071 | 30.78 | 32.97 |
| % | % | Custos diretos complementares | 2 % | 274.73 | 5.49 |
|  |  | Custos diretos |  |  | 280.22 |
