# Coletor suspenso

- Propriedade do ficheiro: CYPE INGENIEROS, S.A.
- Formato: FIEBDC-3/2002
- Âmbito geográfico: Brasil
- Moeda: BRL
- Custos indiretos: 3.00 %
- Despesas gerais: 13.00 %
- Lucro: 6.00 %
- IVA: 17.00 %

## I Instalações

### IS Drenagem de águas

#### ISS Coletores suspensos

**ISS010** m Coletor suspenso.
Coletor suspenso com resistência ao fogo de rede horizontal, formado por tubo de PVC, multicamada, de 90 mm de diâmetro e 3 mm de espessura, união colada com adesivo, com um caimento mínima de 1,00% para a drenagem de águas residuais (a baixa e alta temperatura) e 0,50% para a drenagem de águas pluviais no interior da estrutura dos edifícios. Inclusive líquido de limpeza, adesivo para tubos e acessórios de PVC, material auxiliar para montagem e fixação, acessórios e peças especiais.
Inclui: Marcação do traçado do coletor e da localização dos elementos de fixação. Disposição doa tubos. Fixação do material auxiliar para montagem e fixação à obra. Montagem, ligação e verificação do seu correto funcionamento.
Critério de medição de projeto: Comprimento medido em projeção horizontal, segundo documentação gráfica de Projeto.
Critério de quantitativos de obra: Medir-se-á, em projeção horizontal, o comprimento realmente executado segundo especificações de Projeto.

| Código | Un | Descrição | Rendimento | Preço | Importância |
|---|---|---|---|---|---|
| mt36tiq011f | Un | Material auxiliar para montagem e fixação das tubulações multicamada de PVC, de 90 mm de diâmetro e 3 m de comprimento nominal. (material) | 1.000 | 0.90 | 0.90 |
| mt36tiq010fj | m | Tubo multicamada de PVC, resistente ao fogo (reação ao fogo classe B-s1, d0 ), de 90 mm de diâmetro e 3 mm de espessura, cor cinza RAL 7037, 3 m de comprimento nominal, com embocadura, junta colada, com o preço incrementado em 45% relativamente a acessórios e peças especiais. (material) | 1.050 | 26.20 | 27.51 |
| mt36tiq012a | l | Líquido de limpeza para colagem com adesivo de tubos e acessórios de PVC. (material) | 0.035 | 109.45 | 3.83 |
| mt36tiq013a | kg | Cola para tubos e acessórios de PVC. (material) | 0.028 | 139.48 | 3.91 |
| op00ato010 |  | Parafusadeira. | 1.000 | 0.00 | 0.00 |
| op00mar010 |  | Martelo. | 1.000 | 0.00 | 0.00 |
| op00tal010 |  | Furadeira. | 1.000 | 0.00 | 0.00 |
| mo008 | h | Encanador. (mão de obra) | 0.188 | 40.91 | 7.69 |
| mo107 | h | Ajudante de encanador. (mão de obra) | 0.094 | 30.78 | 2.89 |
| % | % | Custos diretos complementares | 2 % | 46.73 | 0.93 |
|  |  | Custos diretos |  |  | 47.66 |
