# Ligação do coletor suspenso ao ramal geral de saneamento

- Propriedade do ficheiro: CYPE INGENIEROS, S.A.
- Formato: FIEBDC-3/2002
- Âmbito geográfico: Brasil
- Moeda: BRL
- Custos indiretos: 3.00 %
- Despesas gerais: 13.00 %
- Lucro: 6.00 %
- IVA: 17.00 %

## I Instalações

### IS Drenagem de águas

#### ISS Coletores suspensos

**ISS012** Un Ligação do coletor suspenso ao ramal geral de saneamento.
Ligação do coletor suspenso ao ramal geral de saneamento, formada por tubulação de PVC, série B, de 2,5 m de comprimento, de 125 mm de diâmetro e 3,2 mm de espessura, união colada com adesivo, com sifão em linha de PVC, cor cinza, visitável, com união macho/fêmea. Inclusive líquido de limpeza, adesivo para tubos e acessórios de PVC, material auxiliar para montagem e fixação, acessórios e peças especiais.
Inclui: Marcação. Disposição doa tubos. Fixação do material auxiliar para montagem e fixação à obra. Montagem, ligação e verificação do seu correto funcionamento.
Critério de medição de projeto: Número de unidades previstas, segundo documentação gráfica de Projeto.
Critério de quantitativos de obra: Medir-se-á o número de unidades realmente executadas segundo especificações de Projeto.

| Código | Un | Descrição | Rendimento | Preço | Importância |
|---|---|---|---|---|---|
| mt36tit400h | Un | Material auxiliar para montagem e fixação das tubulações de PVC, série B, de 125 mm de diâmetro. (material) | 2.500 | 1.52 | 3.80 |
| mt36tit010ha | m | Tubo de PVC, série B, de 125 mm de diâmetro e 3,2 mm de espessura. (material) | 2.500 | 16.67 | 41.68 |
| mt36tit012g | Un | Curva 87°30' macho-fêmea de PVC, de 125 mm de diâmetro. (material) | 2.000 | 11.41 | 22.82 |
| mt11var009 | l | Líquido de limpeza para colagem com adesivo de tubos e acessórios de PVC. (material) | 0.144 | 111.44 | 16.05 |
| mt11var010 | l | Cola para tubos e acessórios de PVC. (material) | 0.115 | 142.02 | 16.33 |
| mt11var120d | Un | Sifão em linha de PVC, cor cinza, visitável, com união macho/fêmea, de 125 mm de diâmetro. (material) | 1.000 | 173.24 | 173.24 |
| op00ato010 |  | Parafusadeira. | 1.000 | 0.00 | 0.00 |
| op00mar010 |  | Martelo. | 1.000 | 0.00 | 0.00 |
| op00tal010 |  | Furadeira. | 1.000 | 0.00 | 0.00 |
| mo008 | h | Encanador. (mão de obra) | 2.129 | 40.91 | 87.10 |
| mo107 | h | Ajudante de encanador. (mão de obra) | 1.796 | 30.78 | 55.28 |
| % | % | Custos diretos complementares | 2 % | 416.30 | 8.33 |
|  |  | Custos diretos |  |  | 424.63 |
