# Duto circular de chapa de aço galvanizado

- Propriedade do ficheiro: CYPE INGENIEROS, S.A.
- Formato: FIEBDC-3/2002
- Âmbito geográfico: Brasil
- Moeda: BRL
- Custos indiretos: 3.00 %
- Despesas gerais: 13.00 %
- Lucro: 6.00 %
- IVA: 17.00 %

## I Instalações

### IV Ventilação

#### IVV Tubulação de admissão e extração para ventilação

**IVV020** m Duto circular de chapa de aço galvanizado.
Duto circular de ventilação com uma ligação por piso, formada por tubo tipo shunt de chapa de aço galvanizado de parede simples helicoidal, auto-conectável macho-fêmea, de 300 mm de diâmetro, colocada em posição vertical. Inclusive material auxiliar para montagem e fixação, acessórios e peças especiais.
Critérios considerados na determinação do preço da unidade de obra: O preço não inclui as comportas de regulação, as comportas corta-fogo, as grelhas nem os difusores.
Inclui: Marcação do traçado do duto e da localização dos elementos de fixação. Colocação de tubos, acessórios e peças especiais. Fixação do material auxiliar para montagem e fixação à obra. Montagem, ligação e verificação do seu correto funcionamento.
Critério de medição de projeto: Comprimento projetado, segundo documentação gráfica de Projeto, medido entre os eixos dos elementos ou dos pontos a ligar, sem descontar as peças especiais.
Critério de quantitativos de obra: Medir-se-á o comprimento realmente executado segundo especificações de Projeto.

| Código | Un | Descrição | Rendimento | Preço | Importância |
|---|---|---|---|---|---|
| mt42cvg450d | Un | Material auxiliar para montagem e fixação dos dutos de tubo tipo shunt de chapa de aço galvanizado de parede simples helicoidal, de 300 mm de diâmetro. (material) | 1.000 | 4.87 | 4.87 |
| mt42cvg050dg | m | Tubo tipo shunt de chapa de aço galvanizado de parede simples helicoidal, auto-conectável macho-fêmea, de 300 mm de diâmetro, com o preço incrementado em 30% relativamente a acessórios e peças especiais. (material) | 1.000 | 126.67 | 126.67 |
| op00ato010 |  | Parafusadeira. | 1.000 | 0.00 | 0.00 |
| op00mar010 |  | Martelo. | 1.000 | 0.00 | 0.00 |
| op00tal010 |  | Furadeira. | 1.000 | 0.00 | 0.00 |
| mo013 | h | Montador de dutos de chapa metálica. (mão de obra) | 0.551 | 40.91 | 22.54 |
| mo084 | h | Ajudante de montador de dutos de chapa metálica. (mão de obra) | 0.275 | 30.23 | 8.31 |
| % | % | Custos diretos complementares | 2 % | 162.39 | 3.25 |
|  |  | Custos diretos |  |  | 165.64 |
