# Duto flexível de parede dupla, de PVC e polietileno, com isolamento

- Propriedade do ficheiro: CYPE INGENIEROS, S.A.
- Formato: FIEBDC-3/2002
- Âmbito geográfico: Brasil
- Moeda: BRL
- Custos indiretos: 3.00 %
- Despesas gerais: 13.00 %
- Lucro: 6.00 %
- IVA: 17.00 %

## I Instalações

### IV Ventilação

#### IVV Tubulação de admissão e extração para ventilação

**IVV350** m Duto flexível de parede dupla, de PVC e polietileno, com isolamento.
Duto de ventilação, formada por tubo flexível de parede dupla com isolamento, composto por parede interior de PVC e cabo de aço em espiral de 160 mm de diâmetro, parede exterior de polietileno e isolamento entre paredes através de manta leve de lã de vidro de 25 mm de espessura. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42sfc420f | Un | Material auxiliar para montagem e fixação dos dutos flexíveis de parede dupla de PVC e polietileno, com isolamento, de 160 mm de diâmetro interior. (material) | 1.000 | 6.18 | 6.18 |
| mt42sfc020fc | m | Tubo flexível de parede dupla com isolamento, composto por parede interior de PVC e cabo de aço em espiral de 160 mm de diâmetro, parede exterior de polietileno e isolamento entre paredes através de manta leve de lã de vidro de 25 mm de espessura, com o preço incrementado em 10% relativamente a acessórios e peças especiais. (material) | 1.000 | 136.53 | 136.53 |
| mo011 | h | Montador. (mão de obra) | 0.183 | 40.91 | 7.49 |
| mo080 | h | Ajudante de montador. (mão de obra) | 0.091 | 30.23 | 2.75 |
| % | % | Custos diretos complementares | 2 % | 152.95 | 3.06 |
|  |  | Custos diretos |  |  | 156.01 |
