# Porta de entrada do edifício, de alumínio, "CORTIZO"

- Propriedade do ficheiro: CYPE INGENIEROS, S.A.
- Formato: FIEBDC-3/2002
- Âmbito geográfico: Brasil
- Moeda: BRL
- Custos indiretos: 3.00 %
- Despesas gerais: 13.00 %
- Lucro: 6.00 %
- IVA: 17.00 %

## L Esquadrias, vidros e proteções solares

### LC Esquadrias

#### LCY Sistemas de alumínio

**LCY015** Un Porta de entrada do edifício, de alumínio, "CORTIZO".
Porta de alumínio, série Millennium 2000 "CORTIZO", com ruptura de ponte térmica, uma folha de abrir, com abertura para o interior, dimensões 1600x3000 mm, acabamento lacado cor branca, com o selo QUALICOAT, que garante a espessura e a qualidade do processo de lacagem, composta de folha de 45 mm e marco de 45 mm, bites, rebaixo, juntas de estanqueidade de EPDM, puxador e ferragens; coeficiente de transmissão térmica do marco: Uh,m = desde 5,7 W/(m²K); espessura máxima do envidraçado: 30 mm, com classificação à permeabilidade ao ar caimento de classificar, classificação à estanqueidade à água caimento de classificar, e classificação à resistência à carga do vento caimento de classificar, sem contramarco. Inclusive ganchos para a fixação da esquadria, vedante adesivo e silicone neutro para vedação perimetral das juntas exterior e interior, entre a esquadria e a obra. TSAC.
Critérios considerados na determinação do preço da unidade de obra: O preço não inclui o assentamento da esquadria.
Inclui: Ajuste final das folhas. Vedação perimetral da junta entre a esquadria exterior e o paramento.
Critério de medição de projeto: Número de unidades previstas, segundo documentação gráfica de Projeto.
Critério de quantitativos de obra: Medir-se-á o número de unidades realmente executadas segundo especificações de Projeto.

| Código | Un | Descrição | Rendimento | Preço | Importância |
|---|---|---|---|---|---|
| mt25pec010mka | Un | Porta de alumínio, série Millennium 2000 "CORTIZO", com ruptura de ponte térmica, uma folha de abrir, com abertura para o interior, dimensões 1600x3000 mm, acabamento lacado cor branca, com o selo QUALICOAT, que garante a espessura e a qualidade do processo de lacagem, composta de folha de 45 mm e marco de 45 mm, bites, rebaixo, juntas de estanqueidade de EPDM, puxador e ferragens; coeficiente de transmissão térmica do marco: Uh,m = desde 5,7 W/(m²K); espessura máxima do envidraçado: 30 mm, Permeabilidade ao ar em relação com a superfície total de caimento de classificar. Estanqueidade à água de caimento de classificar. Resistência à carga do vento de caimento de classificar, tolerando uma flecha frontal de até 1/300 no elemento mais deformado do caixilho. TSAC. (material) | 1.000 | 2256.15 | 2256.15 |
| mt22www010a | Un | Cartucho de 290 ml de vedante adesivo monocomponente, neutro, súper elástico, à base de polímero MS, cor branco, com resistência à intempérie e aos raios UV e alongamento até à ruptura 750%. (material) | 1.564 | 14.53 | 22.72 |
| mt22www050a | Un | Cartucho de 300 ml de silicone neutro oxímico, de elasticidade permanente e cura rápida, cor branca, intervalo de temperatura de trabalho de -60 a 150°C, com resistência aos raios UV, dureza Shore A aproximada de 22, segundo ISO 868 e alongamento na ruptura >= 800%, segundo ISO 8339. (material) | 0.736 | 12.98 | 9.55 |
| op00ato010 |  | Parafusadeira. | 1.000 | 0.00 | 0.00 |
| mo018 | h | Serralheiro. (mão de obra) | 1.760 | 32.62 | 57.41 |
| mo059 | h | Ajudante de serralheiro. (mão de obra) | 1.361 | 30.15 | 41.03 |
| % | % | Custos diretos complementares | 2 % | 2386.86 | 47.74 |
|  |  | Custos diretos |  |  | 2434.60 |
