# Brise de lâminas de madeira

- Propriedade do ficheiro: CYPE INGENIEROS, S.A.
- Formato: FIEBDC-3/2002
- Âmbito geográfico: Brasil
- Moeda: BRL
- Custos indiretos: 3.00 %
- Despesas gerais: 13.00 %
- Lucro: 6.00 %
- IVA: 17.00 %

## L Esquadrias, vidros e proteções solares

### LS Proteções solares

#### LSZ Brises

**LSZ020** m² Brise de lâminas de madeira.
Brise móvel formada por lâminas orientáveis de madeira de ipê, de 140 mm de largura, com tratamento fungicida e acabamento pintado para exterior, colocadas em posição horizontal, com acionamento manual através de alavanca, marco composto por perfis de alumínio lacado de cor a escolher, guia superior de perfil, guia inferior de perfil e elementos para fixação das lâminas de aço inoxidável. Inclusive barras para fixação através de aparafusamento em alvenaria com buchas de nylon e parafusos de aço.
Inclui: Marcação. Nivelamento. Resolução das uniões do marco aos paramentos. Montagem de elementos complementares.
Critério de medição de projeto: Superfície medida segundo documentação gráfica de Projeto, descontando as aberturas de superfície maior de 3 m².
Critério de quantitativos de obra: Medir-se-á a superfície realmente executada segundo especificações de Projeto, descontando as aberturas de superfície maior de 3 m².

| Código | Un | Descrição | Rendimento | Preço | Importância |
|---|---|---|---|---|---|
| mt26aaa033a | Un | Ancoragem mecânica com bucha de nylon e parafuso de aço galvanizado, de cabeça escareada. (material) | 4.000 | 0.81 | 3.24 |
| mt22pce040i | m² | Brise móvel formada por lâminas orientáveis de madeira de ipê, de 140 mm de largura, com tratamento fungicida e acabamento pintado para exterior, colocadas em posição horizontal, com acionamento manual através de alavanca, marco composto por perfis de alumínio lacado de cor a escolher, guia superior de perfil, guia inferior de perfil e elementos para fixação das lâminas de aço galvanizado com tratamento resistente a ambientes marinhos. (material) | 1.000 | 1071.01 | 1071.01 |
| op00ato010 |  | Parafusadeira. | 1.000 | 0.00 | 0.00 |
| mo018 | h | Serralheiro. (mão de obra) | 0.648 | 32.62 | 21.14 |
| mo059 | h | Ajudante de serralheiro. (mão de obra) | 0.648 | 30.15 | 19.54 |
| % | % | Custos diretos complementares | 2 % | 1114.93 | 22.30 |
|  |  | Custos diretos |  |  | 1137.23 |
