# Vidro duplo laminar acústico

- Propriedade do ficheiro: CYPE INGENIEROS, S.A.
- Formato: FIEBDC-3/2002
- Âmbito geográfico: Brasil
- Moeda: BRL
- Custos indiretos: 3.00 %
- Despesas gerais: 13.00 %
- Lucro: 6.00 %
- IVA: 17.00 %

## L Esquadrias, vidros e proteções solares

### LV Vidros

#### LVC Duplos

**LVC018** m² Vidro duplo laminar acústico.
Vidro duplo temperado laminar acústico, 3+3/12/4, conjunto constituído por vidro exterior laminar acústico de 3+3 mm composto por dois vidros de 3 mm, unidos através um filme incolor de polivinil butiral câmara de ar desidratada com perfil separador de alumínio e dupla vedação perimetral, de 12 mm, e vidro interior temperado Float incolor de 4 mm, para folhas de vidro de superfície menor de 2 m²; 22 mm de espessura total, fixado sobre esquadria com cunhagem através de calços de apoio perimetrais e laterais, vedação a frio com silicone sintético incolor, compatível com o material suporte, para folhas de vidro de superfície menor de 2 m².
Inclui: Colocação, calçamento, montagem e ajuste da esquadria. Vedação final de estanqueidade. Sinalização das folhas.
Critério de medição de projeto: Superfície de esquadria a envidraçar, segundo documentação gráfica de Projeto, incluindo em cada folha com vitral as dimensões do caixilho.
Critério de quantitativos de obra: Será medida a superfície realmente executada segundo especificações de Projeto, somando, para cada uma das peças, a superfície resultante de arredondar por excesso cada uma das suas arestas a múltiplos de 30 mm.

| Código | Un | Descrição | Rendimento | Preço | Importância |
|---|---|---|---|---|---|
| mt21veg030smpgb | m² | Vidro duplo temperado laminar acústico, 3+3/12/4, conjunto constituído por vidro exterior laminar acústico de 3+3 mm composto por dois vidros de 3 mm, unidos através um filme incolor de polivinil butiral câmara de ar desidratada com perfil separador de alumínio e dupla vedação perimetral, de 12 mm, e vidro interior temperado Float incolor de 4 mm, para folhas de vidro de superfície menor de 2 m²; 22 mm de espessura total. (material) | 1.006 | 405.34 | 407.77 |
| mt21vva015a | Un | Cartucho de 310 ml de silicone neutro, incolor, dureza Shore A aproximada de 23, segundo ISO 868 e recuperação elástica >=80%, segundo ISO 7389. (material) | 0.580 | 17.17 | 9.96 |
| mt21vva021 | Un | Material auxiliar para a colocação de vidros. (material) | 1.000 | 3.75 | 3.75 |
| mo055 | h | Vidraceiro. (mão de obra) | 0.601 | 27.84 | 16.73 |
| mo110 | h | Ajudante de vidraceiro. (mão de obra) | 0.601 | 25.73 | 15.46 |
| % | % | Custos diretos complementares | 2 % | 453.67 | 9.07 |
|  |  | Custos diretos |  |  | 462.74 |
