# Isolamento térmico pelo interior do pano exterior, em fachada dupla de alvenaria aparente

- Propriedade do ficheiro: CYPE INGENIEROS, S.A.
- Formato: FIEBDC-3/2002
- Âmbito geográfico: Brasil
- Moeda: BRL
- Custos indiretos: 3.00 %
- Despesas gerais: 13.00 %
- Lucro: 6.00 %
- IVA: 17.00 %

## N Isolamentos e impermeabilizações

### NA Isolamentos térmicos

#### NAF Fachadas e paredes de divisa

**NAF010** m² Isolamento térmico pelo interior do pano exterior, em fachada dupla de alvenaria aparente.
Isolamento térmico pelo interior do pano exterior, em fachada dupla de alvenaria aparente, com painel rígido de poliestireno expandido, de superfície lisa e borda lateral reta, de 95 mm de espessura, resistência térmica 3,3 m²K/W, condutibilidade térmica 0,029 W/(mK). Colocação em obra: topo a topo, por pontos de cimento cola.
Inclui: Limpeza e preparação da superfície do suporte. Implantação e corte do isolamento. Aplicação da cola. Colocação do isolamento. Resolução de pontos singulares.
Critério de medição de projeto: Superfície medida segundo documentação gráfica de Projeto.
Critério de quantitativos de obra: Medir-se-á a superfície realmente executada segundo especificações de Projeto.

| Código | Un | Descrição | Rendimento | Preço | Importância |
|---|---|---|---|---|---|
| mt16aaa040b | kg | Cimento cola para fixação de painéis isolantes, em paramentos verticais. (material) | 1.000 | 3.01 | 3.01 |
| mt16pel010aark | m² | Painel rígido de poliestireno expandido, de superfície lisa e borda lateral reta, de 95 mm de espessura, resistência térmica 3,3 m²K/W, condutibilidade térmica 0,029 W/(mK), Euroclasse E de reação ao fogo, com código de designação EPS-EN 13163-L3-W3-T2-S5-P10-BS250-TR200-DS(N)2-CS(10)150. (material) | 1.050 | 110.88 | 116.42 |
| mo054 | h | Montador de isolamentos. (mão de obra) | 0.167 | 33.54 | 5.60 |
| mo101 | h | Ajudante de montador de isolamentos. (mão de obra) | 0.167 | 27.93 | 4.66 |
| % | % | Custos diretos complementares | 2 % | 129.69 | 2.59 |
|  |  | Custos diretos |  |  | 132.28 |
