# Isolamento acústico a ruído aéreo, sobre a instalação embutida no forro, com módulos de lã mineral

- Propriedade do ficheiro: CYPE INGENIEROS, S.A.
- Formato: FIEBDC-3/2002
- Âmbito geográfico: Brasil
- Moeda: BRL
- Custos indiretos: 3.00 %
- Despesas gerais: 13.00 %
- Lucro: 6.00 %
- IVA: 17.00 %

## N Isolamentos e impermeabilizações

### NB Isolamentos acústicos

#### NBT Forros

**NBT060** Un Isolamento acústico a ruído aéreo, sobre a instalação embutida no forro, com módulos de lã mineral.
Isolamento acústico a ruído aéreo sobre a instalação embutida no forro, com módulo isolante autoportante de lã mineral, de 1400x365x130 mm, revestido pela face inferior com um véu mineral e pela face superior com uma lâmina de alumínio.
Critérios considerados na determinação do preço da unidade de obra: O preço não inclui o forro.
Inclui: Corte e ajuste do isolamento. Colocação do isolamento.
Critério de medição de projeto: Número de unidades previstas, segundo documentação gráfica de Projeto.
Critério de quantitativos de obra: Medir-se-á o número de unidades realmente executadas segundo especificações de Projeto.

| Código | Un | Descrição | Rendimento | Preço | Importância |
|---|---|---|---|---|---|
| mt16par300b | Un | Módulo isolante autoportante de lã mineral, de 1400x365x130 mm, revestido pela face inferior com um véu mineral e pela face superior com uma lâmina de alumínio, Euroclasse A1 de reação ao fogo, como barreira acústica em plenums, sobre a instalação embutida no forro. (material) | 1.000 | 1131.12 | 1131.12 |
| mo054 | h | Montador de isolamentos. (mão de obra) | 0.073 | 33.54 | 2.45 |
| mo101 | h | Ajudante de montador de isolamentos. (mão de obra) | 0.073 | 27.93 | 2.04 |
| % | % | Custos diretos complementares | 2 % | 1135.61 | 22.71 |
|  |  | Custos diretos |  |  | 1158.32 |
