# Lucerna acessível de blocos de vidro

- Propriedade do ficheiro: CYPE INGENIEROS, S.A.
- Formato: FIEBDC-3/2002
- Âmbito geográfico: Brasil
- Moeda: BRL
- Custos indiretos: 3.00 %
- Despesas gerais: 13.00 %
- Lucro: 6.00 %
- IVA: 17.00 %

## Q Coberturas

### QL Pontos de luz

#### QLH De blocos de vidro

**QLH010** m² Lucerna acessível de blocos de vidro.
Formação de lucerna acessível constituída por blocos de vidro moldado liso, incolor, 190x190x80 mm, para tráfego de pedestres, con juntas perimetrais e juntas entre peças realizadas com concreto C20 classe de agressividade ambiental I e tipo de ambiente rural, brita 0, consistência S100 dosado em central, e concretagem com grua, e aço CA-50, com uma quantidade aproximada de 13 kg/m² como armadura inferior e superior; montagem e desmontagem do sistema de escoramento e fôrmas. Incluindo bandas perimetrais para juntas de dilatação e anti-deslizamento e vedação de juntas perimetrais com silicone. Totalmente acabada.
Inclui: Montagem do sistema de escoramento e fôrmas. Marcação da disposição das peças. Colocação das bandas perimetrais. Colocação dos blocos de vidro. Colocação das armaduras com separadores certificados. Humidificação das fôrmas. Concretagem e compactação do concreto. Cura do concreto. Vedação das juntas perimetrais. Desmontagem do sistema de escoramento e fôrmas.
Critério de medição de projeto: Superfície medida segundo documentação gráfica de Projeto.
Critério de quantitativos de obra: Medir-se-á a superfície realmente executada segundo especificações de Projeto.

| Código | Un | Descrição | Rendimento | Preço | Importância |
|---|---|---|---|---|---|
| mt21vmp010e | Un | Bloco de vidro moldado liso, incolor, 190x190x80 mm, para pisos com tráfego de pedestres. (material) | 21.000 | 26.98 | 566.58 |
| mt10haf080aac | m³ | Concreto C20 classe de agressividade ambiental I e tipo de ambiente rural, brita 0, consistência S100, dosado em central, segundo ABNT NBR 8953. (material) | 0.019 | 329.86 | 6.27 |
| mt07aco070f | kg | Aço em barras nervuradas, CA-50, de vários diâmetros, segundo ABNT NBR 7480. (material) | 13.000 | 11.66 | 151.58 |
| mt07aco020c | Un | Separador certificado para vigas. (material) | 4.000 | 0.23 | 0.92 |
| mt50spa052b | m | Pranchão de madeira de pinho, de 20x7,2 cm. (material) | 0.020 | 15.98 | 0.32 |
| mt50spa101 | kg | Pregos de aço. (material) | 0.030 | 4.74 | 0.14 |
| mt50spa081a | Un | Escora metálica telescópica, até 3 m de altura. (material) | 0.013 | 48.68 | 0.63 |
| mt15sja025b | Un | Cartucho de silicone acético monocomponente, anti-bolor, cor transparente, de 310 ml. (material) | 0.500 | 45.09 | 22.55 |
| mt21vva022b | Un | Material auxiliar para a colocação de blocos de vidro moldado. (material) | 1.000 | 2.81 | 2.81 |
| au00auh010 |  | Balde para grua. | 1.000 | 0.00 | 0.00 |
| mo020 | h | Pedreiro. (mão de obra) | 2.024 | 32.24 | 65.25 |
| mo113 | h | Auxiliar de serviços gerais. (mão de obra) | 1.606 | 27.81 | 44.66 |
| % | % | Custos diretos complementares | 2 % | 861.71 | 17.23 |
|  |  | Custos diretos |  |  | 878.94 |
