# Revestimento de degrau de granilite

- Propriedade do ficheiro: CYPE INGENIEROS, S.A.
- Formato: FIEBDC-3/2002
- Âmbito geográfico: Brasil
- Moeda: BRL
- Custos indiretos: 3.00 %
- Despesas gerais: 13.00 %
- Lucro: 6.00 %
- IVA: 17.00 %

## R Revestimentos e forros

### RE Escadas

#### REC De granilite

**REC030** Un Revestimento de degrau de granilite.
Revestimento de degrau reto de escada de 100 cm de largura,formado por degrau pré-fabricado de granilite, em "L", para interiores, utilização normal, microgrão (menor ou igual a 6 mm), cor Coralito, comprimento até 110 cm, com profundidade do piso de 23-32 cm e altura do espelho de 13-20 cm, polido em fábrica, face e cantos polidos, rodapé de escada de granilite microgrão (menor ou igual a 6 mm), cor Coralito, de uma peça, tudo assente com argamassa de cimento M-5, com saibro, sobre um degrau prévio (não incluído neste preço). Inclusive rejuntamento com a mesma tonalidade das peças.
Inclui: Implantação e corte das peças. Formação de encaixes em esquinas e cantos. Humidificação dos degraus. Colocação com argamassa de cimento. Colocação de cordéis. Colocação das peças. Colocação do rodapé de escada. Rejuntamento. Limpeza do tramo.
Critério de medição de projeto: Número de unidades previstas, segundo documentação gráfica de Projeto.
Critério de quantitativos de obra: Medir-se-á o número de unidades realmente executadas segundo especificações de Projeto.

| Código | Un | Descrição | Rendimento | Preço | Importância |
|---|---|---|---|---|---|
| mt09mor010c | m³ | Argamassa de cimento CEM II/B-L 32,5 N tipo M-5, confeccionada em obra com 230 kg/m³ de cimento e uma proporção em volume 1/6. (material) | 0.010 | 282.78 | 2.83 |
| mt18ppt010ca | Un | Degrau pré-fabricado de granilite, em "L", para interiores, utilização normal, microgrão (menor ou igual a 6 mm), cor Coralito, comprimento até 110 cm, com profundidade do piso de 23-32 cm e altura do espelho de 13-20 cm, polido em fábrica. (material) | 1.000 | 90.32 | 90.32 |
| mt18zpt010e | m | Rodapé de escada de granilite microgrão (menor ou igual a 6 mm), para interiores, cor Coralito, de uma peça, para degrau em "L". (material) | 0.400 | 51.16 | 20.46 |
| mo023 | h | Ladrilhista. (mão de obra) | 0.230 | 32.24 | 7.42 |
| mo061 | h | Ajudante de ladrilhista. (mão de obra) | 0.230 | 30.23 | 6.95 |
| % | % | Custos diretos complementares | 2 % | 127.98 | 2.56 |
|  |  | Custos diretos |  |  | 130.54 |
