# Pintura com tinta de silicato sobre paramento interior de placas de cimento

- Propriedade do ficheiro: CYPE INGENIEROS, S.A.
- Formato: FIEBDC-3/2002
- Âmbito geográfico: Brasil
- Moeda: BRL
- Custos indiretos: 3.00 %
- Despesas gerais: 13.00 %
- Lucro: 6.00 %
- IVA: 17.00 %

## R Revestimentos e forros

### RI Pinturas em paramentos interiores

#### RIS Tintas de silicato

**RIS045** m² Pintura com tinta de silicato sobre paramento interior de placas de cimento.
Aplicação manual de duas demãos de tinta de silicato, cor branca, acabamento mate, textura lisa, a primeira demão diluída com 10% de água e a seguinte diluída com 5% de água, (rendimento: 0,14 l/m² cada demão); aplicação prévia de uma demão de primer de secagem rápida, à base de copolímeros acrílicos em dispersão aquosa, dióxido de titânio e pigmentos extendedores selecionados, sobre paramento interior de placas de cimento, vertical e horizontal de escadas.
Critérios considerados na determinação do preço da unidade de obra: O preço inclui a proteção dos elementos da envolvente que possam ser afetados durante os trabalhos e a resolução de pontos singulares.
Inclui: Preparação e limpeza prévia do suporte. Preparação da mistura. Aplicação de uma demão de fundo. Aplicação de duas demãos de acabamento.
Critério de medição de projeto: Superfície medida segundo documentação gráfica de Projeto, com o mesmo critério que o suporte base.
Critério de quantitativos de obra: Medir-se-á a superfície realmente executada segundo especificações de Projeto, com o mesmo critério que o suporte base.

| Código | Un | Descrição | Rendimento | Preço | Importância |
|---|---|---|---|---|---|
| mt27pfj200a | l | Primer de secagem rápida, à base de copolímeros acrílicos em dispersão aquosa, dióxido de titânio e pigmentos extendedores selecionados, cor branco, acabamento mate, sem cheiro, para aplicar com trincha, rolo ou pistola. (material) | 0.091 | 25.17 | 2.29 |
| mt27pir110a | l | Tinta para interior, à base de silicato de potássio modificado em dispersão aquosa, dióxido de titânio e pigmentos extendedores selecionados, cor branca, acabamento mate, textura lisa, anti-caruncho e anti-verdete, auto-limpável, transpirável e resistente aos raios UV; para aplicar com trincha ou rolo. (material) | 0.280 | 38.45 | 10.77 |
| op00tal020 |  | Furadeira com misturador. | 1.000 | 0.00 | 0.00 |
| mo038 | h | Pintor. (mão de obra) | 0.186 | 32.24 | 6.00 |
| mo076 | h | Ajudante de pintor. (mão de obra) | 0.186 | 30.23 | 5.62 |
| % | % | Custos diretos complementares | 2 % | 24.68 | 0.49 |
|  |  | Custos diretos |  |  | 25.17 |
