# Emboço de cimento sobre paramento interior

- Propriedade do ficheiro: CYPE INGENIEROS, S.A.
- Formato: FIEBDC-3/2002
- Âmbito geográfico: Brasil
- Moeda: BRL
- Custos indiretos: 3.00 %
- Despesas gerais: 13.00 %
- Lucro: 6.00 %
- IVA: 17.00 %

## R Revestimentos e forros

### RP Revestimentos tradicionais

#### RPE Emboços

**RPE005** m² Emboço de cimento sobre paramento interior.
Formação de revestimento contínuo de argamassa de cimento, resistência à compressão de 1,5 a 5 N/mm², com aplicação de mestras, de 15 mm de espessura, aplicado sobre um paramento vertical interior até 3 m de altura, acabamento superficial afagado. Inclusive, formação de juntas, cantos, mestras com separação entre elas não superior a um metro, arestas, reentrâncias, ombreiras, padieiras, arremates nos encontros com paramentos, revestimentos ou outros elementos assentes na sua superfície.
Inclui: Disposição dos panos de trabalho. Colocação de réguas e fios. Colocação de tentos. Execução de mestras. Aplicação da argamassa. Realização de juntas e encontros. Acabamento superficial. Cura da argamassa.
Critério de medição de projeto: Superfície medida segundo documentação gráfica de Projeto, sem deduzir aberturas menores que 4 m² e descontando, nas aberturas de superfície maior de 4 m², o excesso sobre 4 m².
Critério de quantitativos de obra: Medir-se-á a superfície realmente executada segundo especificações de Projeto, descontando, nas aberturas de superfície maior de 4 m², o excesso sobre 4 m².

| Código | Un | Descrição | Rendimento | Preço | Importância |
|---|---|---|---|---|---|
| mt08aaa010a | m³ | Água. (material) | 0.005 | 3.79 | 0.02 |
| mt28mif010a | t | Argamassa industrializada de uso corrente para rebocos exteriores e interiores, de cimento, resistência à compressão de 1,5 a 5 N/mm², fornecida em sacos. (material) | 0.028 | 130.64 | 3.66 |
| mq06hor010 | h | Betoneira elétrica com uma capacidade de amassamento de 160 l. (equipamento) | 0.005 | 12.69 | 0.06 |
| op00tal020 |  | Furadeira com misturador. | 1.000 | 0.00 | 0.00 |
| mo020 | h | Pedreiro. (mão de obra) | 0.543 | 32.24 | 17.51 |
| mo113 | h | Auxiliar de serviços gerais. (mão de obra) | 0.350 | 27.81 | 9.73 |
| % | % | Custos diretos complementares | 2 % | 30.98 | 0.62 |
|  |  | Custos diretos |  |  | 31.60 |
