# Piso contínuo de microcimento

- Propriedade do ficheiro: CYPE INGENIEROS, S.A.
- Formato: FIEBDC-3/2002
- Âmbito geográfico: Brasil
- Moeda: BRL
- Custos indiretos: 3.00 %
- Despesas gerais: 13.00 %
- Lucro: 6.00 %
- IVA: 17.00 %

## R Revestimentos e forros

### RS Pisos

#### RSR Contínuos de microcimento

**RSR005** m² Piso contínuo de microcimento.
Piso contínuo de microcimento, anti-deslizante, de 3 mm de espessura, realizado sobre superfície absorvente. PRIMÁRIO: à base de resinas sintéticas em dispersão aquosa, diluído em duas partes de água. CAMADA BASE: microcimento monocomponente, cor branco, em duas camadas, (1 kg/m² cada camada) e malha de fibra de vidro anti-álcalis, de 80 g/m² de massa superficial. CAMADA DECORATIVA: microcimento monocomponente, textura lisa, cor branco, em duas camadas, (0,3 kg/m² cada camada). CAMADA DE VEDAÇÃO: primer vedante transpirável e duas demãos de vedante de poliuretano alifático, sem dissolventes, acabamento acetinado, a primeira misturada com microesferas de vidro, incolores, de 75 a 150 microns de diâmetro.
Critérios considerados na determinação do preço da unidade de obra: O preço não inclui a superfície suporte.
Inclui: Limpeza da superfície suporte. Implantação das juntas de dilatação e panos de trabalho. Aplicação da camada de primer. Aplicação da camada base. Colocação da malha embutida na camada base. Lixar as pequenas aderências e imperfeições. Aplicação da camada decorativa. Aplicação da camada de vedante. Limpeza final da superfície acabada.
Critério de medição de projeto: Superfície medida em projeção horizontal, segundo documentação gráfica de Projeto.
Critério de quantitativos de obra: Medir-se-á, em projeção horizontal, a superfície realmente executada segundo especificações de Projeto.

| Código | Un | Descrição | Rendimento | Preço | Importância |
|---|---|---|---|---|---|
| mt28mcm070k | l | Primer monocomponente, diluído em duas partes de água, à base de resinas sintéticas em dispersão aquosa, para regularizar a porosidade e melhorar a aderência dos suportes absorventes e não absorventes, para aplicar com rolo. (material) | 0.135 | 27.70 | 3.74 |
| mt28mcm060e | m² | Malha de fibra de vidro anti-álcalis, de 80 g/m² de massa superficial e de 1x50 m, para armar microcimentos. (material) | 1.050 | 4.54 | 4.77 |
| mt28mcm080mW1e | kg | Microcimento monocomponente, cor branco, composto de cimento, inertes selecionados e aditivos, de grande dureza, aderência e flexibilidade, como camada base, prévia amassamento com água, para aplicar com desempenadeira. (material) | 2.000 | 10.80 | 21.60 |
| mt28mcm080nW1d | kg | Microcimento monocomponente, textura lisa, cor branco, composto de cimento, inertes selecionados e aditivos, de grande dureza, aderência e flexibilidade, como camada decorativa, prévia amassamento com água, para aplicar com desempenadeira. (material) | 0.600 | 10.80 | 6.48 |
| mt08aaa010a | m³ | Água. (material) | 0.004 | 3.79 | 0.02 |
| mt28mcm090d | l | Primer vedante transpirável com resinas acrílicas em dispersão aquosa, para aplicar com trincha. (material) | 0.120 | 36.55 | 4.39 |
| mt28mcm100q | l | Vedante de poliuretano alifático de dois componentes, sem dissolventes, acabamento acetinado, para aplicar com trincha ou rolo. (material) | 0.120 | 102.46 | 12.30 |
| mt28mcm110d | kg | Microesferas de vidro, incolores, de 75 a 150 microns de diâmetro, para conseguir acabamentos anti-deslizantes em combinação com vedantes. (material) | 0.012 | 74.78 | 0.90 |
| op00tal020 |  | Furadeira com misturador. | 1.000 | 0.00 | 0.00 |
| mo020 | h | Pedreiro. (mão de obra) | 0.768 | 32.24 | 24.76 |
| mo113 | h | Auxiliar de serviços gerais. (mão de obra) | 1.372 | 27.81 | 38.16 |
| % | % | Custos diretos complementares | 2 % | 117.12 | 2.34 |
|  |  | Custos diretos |  |  | 119.46 |
