# Muro de alvenaria para vedação de terreno

- Propriedade do ficheiro: CYPE INGENIEROS, S.A.
- Formato: FIEBDC-3/2002
- Âmbito geográfico: Brasil
- Moeda: BRL
- Custos indiretos: 3.00 %
- Despesas gerais: 13.00 %
- Lucro: 6.00 %
- IVA: 17.00 %

## U Urbanização interna do lote

### UV Vedações

#### UVM Muros

**UVM010** m Muro de alvenaria para vedação de terreno.
Vedação de terreno formada por muro de 1,8 m de altura e de 11,5 cm de espessura, de alvenaria de bloco cerâmico com furos na horizontal, para revestir, 11,5x19x29 cm, com juntas de 10 mm de espessura, assente com argamassa de cimento confeccionada em obra, com 250 kg/m³ de cimento, cor cinza, dosificação 1:6, fornecida em sacos, com pilares separados 2,5 m entre si de concreto C25 classe de agressividade ambiental II e tipo de ambiente urbano, brita 1, consistência S100 dosado em central, com armadura de aço CA-50. Montagem e desmontagem de sistema de escoramento e fôrmas formado por: superfície moldante de tábuas de madeira serrada, de pinus (pinus spp), de 2,5x10 cm, de 1ª qualidade, segundo ABNT NBR 11700, amortizáveis em 10 utilizações, sarrafos de madeira serrada, amortizáveis em 4 utilizações e estrutura suporte vertical de pontaletes de madeira maciça amortizáveis em 10 utilizações.
Critérios considerados na determinação do preço da unidade de obra: O preço não inclui o revestimento.
Inclui: Limpeza e preparação da superfície de apoio. Marcação. Preparação da argamassa. Assentamento da primeira fiada sobre camada de argamassa. Colocação e aprumo de prumos de referência. Colocação de fios entre prumos. Colocação das peças por fiadas a nível. Colocação da armadura com separadores certificados. Montagem do sistema de escoramento e fôrmas. Concretagem e compactação do concreto. Desmontagem do sistema de escoramento e fôrmas. Realização de todos os trabalhos necessários para a execução dos vãos. Encontros da alvenaria com os pilares.
Critério de medição de projeto: Comprimento medido segundo documentação gráfica de Projeto, descontando o comprimento das aberturas de portas e cancelas.
Critério de quantitativos de obra: Medir-se-á o comprimento realmente executado segundo especificações de Projeto, descontando o comprimento das aberturas de portas e cancelas.

| Código | Un | Descrição | Rendimento | Preço | Importância |
|---|---|---|---|---|---|
| mt02bcr010de | Un | Bloco cerâmico com furos na horizontal, para revestir, 11,5x19x29 cm, resistência à compressão 1,5 MPa; com o preço incrementado em 20% relativamente a peças especiais. Segundo ABNT NBR 15270-1. (material) | 32.130 | 1.16 | 37.27 |
| mt08aaa010a | m³ | Água. (material) | 0.004 | 3.79 | 0.02 |
| mt01arg005a | t | Areia de pedreira, para argamassa preparada em obra. (material) | 0.031 | 50.71 | 1.57 |
| mt08cem002 | kg | Cimento cinza em sacos. (material) | 4.763 | 0.63 | 3.00 |
| mt10haf080iec | m³ | Concreto C25 classe de agressividade ambiental II e tipo de ambiente urbano, brita 1, consistência S100, dosado em central, segundo ABNT NBR 8953. (material) | 0.022 | 344.88 | 7.59 |
| mt07aco070f | kg | Aço em barras nervuradas, CA-50, de vários diâmetros, segundo ABNT NBR 7480. (material) | 3.714 | 11.66 | 43.31 |
| mt08ebr040a | m | Tábua de madeira serrada, de pinus (pinus spp), de 2,5x10 cm, de 1ª qualidade, segundo ABNT NBR 11700. (material) | 0.058 | 6.38 | 0.37 |
| mt08ebr055 | m | Pontaletes de madeira serrada, de pinus (pinus spp), de 7,5x7,5 cm, de 2ª qualidade, segundo ABNT NBR 11700. (material) | 0.144 | 10.14 | 1.46 |
| mt08ebr050 | m | Sarrafo de madeira serrada, de pinus (pinus spp), de 2,5x7 cm, de 2ª qualidade, segundo ABNT NBR 11700. (material) | 0.240 | 3.33 | 0.80 |
| mt08var200c | kg | Pregos comuns 17x21 com cabeça, de 3 mm de diâmetro e 48 mm de comprimento. (material) | 0.040 | 4.32 | 0.17 |
| mq06hor010 | h | Betoneira elétrica com uma capacidade de amassamento de 160 l. (equipamento) | 0.013 | 12.69 | 0.16 |
| mq06bhe010 | h | Caminhão bomba estacionado na obra, para bombeamento de concreto. (equipamento) | 0.001 | 700.32 | 0.70 |
| op00sie030 |  | Serra de disco de diamante, para mesa de trabalho, de corte úmido. | 1.000 | 0.00 | 0.00 |
| op00sie020 |  | Serra de disco fixo, para mesa de trabalho. | 1.000 | 0.00 | 0.00 |
| au00auh040 |  | Vibrador de concreto, elétrico. | 1.000 | 0.00 | 0.00 |
| mo041 | h | Oficial de obras de construção civil. (mão de obra) | 0.994 | 32.24 | 32.05 |
| mo087 | h | Ajudante de obras de construção civil. (mão de obra) | 0.600 | 30.23 | 18.14 |
| % | % | Custos diretos complementares | 2 % | 146.61 | 2.93 |
|  |  | Custos diretos |  |  | 149.54 |
