# Muro de concreto para vedação de terreno

- Propriedade do ficheiro: CYPE INGENIEROS, S.A.
- Formato: FIEBDC-3/2002
- Âmbito geográfico: Brasil
- Moeda: BRL
- Custos indiretos: 3.00 %
- Despesas gerais: 13.00 %
- Lucro: 6.00 %
- IVA: 17.00 %

## U Urbanização interna do lote

### UV Vedações

#### UVM Muros

**UVM020** m Muro de concreto para vedação de terreno.
Vedação de terreno formada por muro contínuo de concreto armado, de 1 m de altura e 15 cm de espessura, realizado com concreto C25 classe de agressividade ambiental II e tipo de ambiente urbano, brita 1, consistência S160 preparado em obra, e tela eletrossoldada Q 92 15x15 mm de aço CA-60; montagem e desmontagem do sistema de escoramento e fôrmas recuperáveis metálicas para acabamento à vista. Inclusive perfis quebra arestas para biselamento de cantos e separadores.
Inclui: Limpeza e preparação da superfície de apoio. Marcação. Colocação e aprumo da tela eletrossoldada com separadores certificados. Colocação de perfis quebra arestas nas fôrmas. Montagem do sistema de escoramento e fôrmas do muro. Formação de juntas. Preparação do concreto. Concretagem e compactação do concreto. Desmontagem do sistema de escoramento e fôrmas. Cura do concreto.
Critério de medição de projeto: Comprimento medido segundo documentação gráfica de Projeto, descontando o comprimento das aberturas de portas e cancelas.
Critério de quantitativos de obra: Medir-se-á o comprimento realmente executado segundo especificações de Projeto, descontando o comprimento das aberturas de portas e cancelas.

| Código | Un | Descrição | Rendimento | Preço | Importância |
|---|---|---|---|---|---|
| mt07aco020d | Un | Separador certificado para cortinas. (material) | 2.400 | 0.16 | 0.38 |
| mt08eme030c | m² | Sistema de escoramento e fôrmas a duas faces, para muros, formado por painéis metálicos modulares, até 3 m de altura, inclusive elementos para passagem de instalações. (material) | 2.000 | 53.89 | 107.78 |
| mt07ame060ccb | m² | Tela eletrossoldada Q 92 15x15 cm, com fios longitudinais de 4,2 mm de diâmetro e fios transversais de 4,2 mm de diâmetro, aço CA-60, segundo ABNT NBR 7481. (material) | 1.100 | 20.12 | 22.13 |
| mt08var040a | Un | Perfil quebra arestas de PVC, de várias dimensões e 2500 mm de comprimento. (material) | 1.000 | 1.39 | 1.39 |
| mt08aaa010a | m³ | Água. (material) | 0.033 | 3.79 | 0.13 |
| mt01arg002a | m³ | Areia média lavada. (material) | 0.098 | 112.99 | 11.07 |
| mt01arg003b | m³ | Pedra britada tipo 1. (material) | 0.115 | 110.97 | 12.76 |
| mt08cem002 | kg | Cimento cinza em sacos. (material) | 54.180 | 0.63 | 34.13 |
| mq06hor010 | h | Betoneira elétrica com uma capacidade de amassamento de 160 l. (equipamento) | 0.095 | 12.69 | 1.21 |
| au00auh040 |  | Vibrador de concreto, elétrico. | 1.000 | 0.00 | 0.00 |
| mo042 | h | Oficial de estruturas de concreto armado. (mão de obra) | 0.341 | 31.99 | 10.91 |
| mo089 | h | Ajudante de estruturas de concreto armado. (mão de obra) | 0.341 | 30.15 | 10.28 |
| mo113 | h | Auxiliar de serviços gerais. (mão de obra) | 0.173 | 27.81 | 4.81 |
| mo112 | h | Servente de pedreiro. (mão de obra) | 0.181 | 28.03 | 5.07 |
| % | % | Custos diretos complementares | 2 % | 222.05 | 4.44 |
|  |  | Custos diretos |  |  | 226.49 |
