# Vedação de terreno, de rede de torção simples

- Propriedade do ficheiro: CYPE INGENIEROS, S.A.
- Formato: FIEBDC-3/2002
- Âmbito geográfico: Brasil
- Moeda: BRL
- Custos indiretos: 3.00 %
- Despesas gerais: 13.00 %
- Lucro: 6.00 %
- IVA: 17.00 %

## U Urbanização interna do lote

### UV Vedações

#### UVT Malhas metálicas

**UVT010** m Vedação de terreno, de rede de torção simples.
Vedação de terreno formada por rede de torção simples, de 18 mm de espaçamento da malha e 1,3 mm de diâmetro, acabamento galvanizado e postes de aço galvanizado de 48 mm de diâmetro e 3 m de altura, embutidos em dados de concreto, em cavas escavadas no terreno. Inclusive acessórios para a fixação da rede de torção simples aos postes metálicos.
Inclui: Marcação. Escavação de cavas no terreno. Colocação dos postes nas cavas. Concretagem. Aprumo e alinhamento dos postes e escoras. Colocação da malha.
Critério de medição de projeto: Comprimento medido segundo documentação gráfica de Projeto, descontando as aberturas de comprimento maior de 1 m.
Critério de quantitativos de obra: Medir-se-á o comprimento realmente executado segundo especificações de Projeto, descontando as aberturas de comprimento maior de 1 m.

| Código | Un | Descrição | Rendimento | Preço | Importância |
|---|---|---|---|---|---|
| mt52vst030g | Un | Poste intermediário de tubo de aço galvanizado, de 48 mm de diâmetro e 1,5 mm de espessura, altura 3 m. (material) | 0.220 | 72.43 | 15.93 |
| mt52vst030o | Un | Poste interior de reforço de tubo de aço galvanizado, de 48 mm de diâmetro e 1,5 mm de espessura, altura 3 m. (material) | 0.060 | 76.63 | 4.60 |
| mt52vst030w | Un | Poste extremo de tubo de aço galvanizado, de 48 mm de diâmetro e 1,5 mm de espessura, altura 3 m. (material) | 0.040 | 92.65 | 3.71 |
| mt52vst030E | Un | Poste de esquina de tubo de aço galvanizado, de 48 mm de diâmetro e 1,5 mm de espessura, altura 3 m. (material) | 0.200 | 99.54 | 19.91 |
| mt52vst010ec | m² | Rede de torção simples, de 18 mm de espaçamento da malha e 1,3 mm de diâmetro, acabamento galvanizado. (material) | 3.600 | 21.37 | 76.93 |
| mt52vpm055 | Un | Acessórios para a fixação da rede de torção simples aos postes metálicos. (material) | 1.000 | 3.71 | 3.71 |
| mt10hmf060ana | m³ | Concreto simples C20 classe de agressividade ambiental I e tipo de ambiente rural, brita 1, consistência S50, dosado em central, segundo ABNT NBR 8953. (material) | 0.015 | 316.08 | 4.74 |
| op00tal010 |  | Furadeira. | 1.000 | 0.00 | 0.00 |
| op00ato010 |  | Parafusadeira. | 1.000 | 0.00 | 0.00 |
| au00auh040 |  | Vibrador de concreto, elétrico. | 1.000 | 0.00 | 0.00 |
| mo087 | h | Ajudante de obras de construção civil. (mão de obra) | 0.105 | 30.23 | 3.17 |
| mo011 | h | Montador. (mão de obra) | 0.094 | 40.91 | 3.85 |
| mo080 | h | Ajudante de montador. (mão de obra) | 0.094 | 30.23 | 2.84 |
| % | % | Custos diretos complementares | 3 % | 139.39 | 4.18 |
|  |  | Custos diretos |  |  | 143.57 |
