# Piso contínuo de concreto impresso, para exteriores

- Propriedade do ficheiro: CYPE INGENIEROS, S.A.
- Formato: FIEBDC-3/2002
- Âmbito geográfico: Brasil
- Moeda: BRL
- Custos indiretos: 3.00 %
- Despesas gerais: 13.00 %
- Lucro: 6.00 %
- IVA: 17.00 %

## U Urbanização interna do lote

### UX Pisos exteriores

#### UXC Contínuos de concreto

**UXC010** m² Piso contínuo de concreto impresso, para exteriores.
Piso contínuo de concreto impresso, com juntas, de 10 cm de espessura, realizado com concreto C15 classe de agressividade ambiental I e tipo de ambiente rural, brita 1, consistência S50 dosado em central e concretagem com bomba, espalhamento e vibração manual através de régua vibradora; colorado e endurecido superficialmente através de polvilhamento com argamassa decorativa de camada de desgaste para piso de concreto, cor verde, rendimento 4,5 kg/m²; acabamento impresso em relevo prévia aplicação de desmoldante em pó, cor bordeaux; e camada de impermeabilização final com resina impermeabilizante.
Critérios considerados na determinação do preço da unidade de obra: O preço não inclui a sub-base nem a execução e a vedação das juntas.
Inclui: Preparação da superfície existente. Marcação das juntas de construção, de dilatação e de retração. Colocação de fôrmas. Aplicação de níveis. Irrigação da superfície base. Ligações, ancoragem e arremate das redes de instalações projetadas. Concretagem, espalhamento e vibração do concreto. Nivelamento e afagamento manual do concreto. Cura do concreto. Aplicação manual da argamassa colorida endurecedora. Aplicação do desmoldante até conseguir um cobrimento total. Impressão do concreto através de moldes. Remoção de fôrmas. Limpeza da superfície de concreto, através de máquina hidrolimpadora de água a pressão. Aplicação da resina de acabamento.
Critério de medição de projeto: Superfície medida em projeção horizontal, segundo documentação gráfica de Projeto.
Critério de quantitativos de obra: Medir-se-á, em projeção horizontal, a superfície realmente executada segundo especificações de Projeto.

| Código | Un | Descrição | Rendimento | Preço | Importância |
|---|---|---|---|---|---|
| mt10hmf060aha | m³ | Concreto simples C15 classe de agressividade ambiental I e tipo de ambiente rural, brita 1, consistência S50, dosado em central, segundo ABNT NBR 8953. (material) | 0.105 | 299.88 | 31.49 |
| mt09wnc011bd | kg | Argamassa decorativa de camada de desgaste para piso de concreto, cor verde, composta de cimento, inertes de sílica, aditivos orgânicos e pigmentos. (material) | 4.500 | 5.00 | 22.50 |
| mt09wnc020f | kg | Desmoldante em pó, cor bordeaux, aplicado em pisos contínuos de concreto impresso, composto de cargas, pigmentos e aditivos orgânicos. (material) | 0.200 | 13.81 | 2.76 |
| mt09wnc030a | kg | Resina impermeabilizante, para a cura e vedação de pisos contínuos de concreto impresso, composta de resina sintética em dispersão aquosa e aditivos específicos. (material) | 0.250 | 23.70 | 5.93 |
| mq06vib020 | h | Régua vibradora de 3 m. (equipamento) | 0.016 | 19.24 | 0.31 |
| mq08lch040 | h | Hidrolimpadora a pressão. (equipamento) | 0.150 | 18.95 | 2.84 |
| mq06bhe010 | h | Caminhão bomba estacionado na obra, para bombeamento de concreto. (equipamento) | 0.004 | 700.32 | 2.80 |
| mo041 | h | Oficial de obras de construção civil. (mão de obra) | 0.187 | 32.24 | 6.03 |
| mo087 | h | Ajudante de obras de construção civil. (mão de obra) | 0.299 | 30.23 | 9.04 |
| % | % | Custos diretos complementares | 2 % | 83.70 | 1.67 |
|  |  | Custos diretos |  |  | 85.37 |
