# Fita de sinalização com suportes cravados ao terreno

- Propriedade do ficheiro: CYPE INGENIEROS, S.A.
- Formato: FIEBDC-3/2002
- Âmbito geográfico: Brasil
- Moeda: BRL
- Custos indiretos: 3.00 %
- Despesas gerais: 13.00 %
- Lucro: 6.00 %
- IVA: 17.00 %

## Y Segurança e saúde

### YS Sinalização provisória de obras

#### YSM Sinalização de zonas de trabalho

**YSM005** m Fita de sinalização com suportes cravados ao terreno.
Sinalização e delimitação de zonas de trabalho com maquinaria de movimento de terras em funcionamento através de fita de sinalização, de material plástico, de 10 cm de largura e 0,1 mm de espessura, impressa em ambas as faces em faixas de cor amarelo e preto, fixada a suportes de barra nervurada de aço CA-50 de 1,2 m de comprimento e 16 mm de diâmetro, cravados no terreno cada 2,00 m. Inclusive montagem, tampas protectoras, manutenção em condições seguras durante todo o período de tempo necessário e desmontagem. Amortizável os suportes em 3 utilizações e as tampas protectoras em 3 utilizações.
Critério de medição de projeto: Comprimento medido segundo Plano de Segurança e Saúde.
Critério de quantitativos de obra: Será medido o comprimento realmente montado segundo especificações do Plano de Segurança e Saúde.

| Código | Un | Descrição | Rendimento | Preço | Importância |
|---|---|---|---|---|---|
| mt50bal010p | m | Fita de sinalização, de material plástico, de 10 cm de largura e 0,1 mm de espessura, impressa em ambas as faces em faixas de cor amarelo e preto. (material) | 1.000 | 0.47 | 0.47 |
| mt07aco070f | kg | Aço em barras nervuradas, CA-50, de vários diâmetros, segundo ABNT NBR 7480. (material) | 0.442 | 11.66 | 5.15 |
| mt50spr045 | Un | Tampa protectora de PVC, de cor vermelho, para proteção dos extremos das armaduras. (material) | 0.233 | 0.29 | 0.07 |
| mo120 | h | Operário Montador de proteções e sinalização de Segurança e Saúde. (mão de obra) | 0.125 | 27.81 | 3.48 |
| % | % | Custos diretos complementares | 2 % | 9.17 | 0.18 |
|  |  | Custos diretos |  |  | 9.35 |
